# Collarín de toma en carga

- Propiedad del archivo: CYPE INGENIEROS, S.A.
- Formato: FIEBDC-3/2002
- Ámbito geográfico: Uruguay
- Divisa: UYU
- Costes indirectos: 3.00 %
- Gastos generales: 13.00 %
- Beneficio industrial: 6.00 %
- IVA: 21.00 %

## I Instalaciones

### IF Plomería

#### IFW Elementos

**IFW005** Ud Collarín de toma en carga.
Collarín de toma en carga de polietileno, para tubos de polietileno o de PVC de 63 mm de diámetro exterior, con toma para conexión soldada de 20 mm de diámetro, PN=16 atm, con juntas elásticas de EPDM.
Incluye: Replanteo. Colocación, conexionado y comprobación de su correcto funcionamiento.
Criterio de cómputo de proyecto: Número de unidades previstas, según documentación gráfica de Proyecto.
Criterio de cómputo de obra: Se medirá el número de unidades realmente ejecutadas según especificaciones de Proyecto.

| Código | Ud | Descripción | Rendimiento | Precio | Importe |
|---|---|---|---|---|---|
| mt37www100a | Ud | Collarín de toma en carga de polietileno, para tubos de polietileno o de PVC de 63 mm de diámetro exterior, con toma para conexión soldada de 20 mm de diámetro, PN=16 atm, con juntas elásticas de EPDM. (material) | 1.000 | 1705.50 | 1705.50 |
| mt37www010 | Ud | Material auxiliar para instalaciones de plomería. (material) | 1.000 | 49.27 | 49.27 |
| mo008 | h | Oficial plomero. (mano de obra) | 0.143 | 387.56 | 55.42 |
| mo107 | h | Medio oficial plomero. (mano de obra) | 0.143 | 261.38 | 37.38 |
| % | % | Herramientas | 2 % | 1847.57 | 36.95 |
|  |  | Costes directos |  |  | 1884.52 |
