# Regulador de gas natural

- Propiedad del archivo: CYPE INGENIEROS, S.A.
- Formato: FIEBDC-3/2002
- Ámbito geográfico: Uruguay
- Divisa: UYU
- Costes indirectos: 3.00 %
- Gastos generales: 13.00 %
- Beneficio industrial: 6.00 %
- IVA: 21.00 %

## I Instalaciones

### IG Gases combustibles

#### IGW Elementos

**IGW008** Ud Regulador de gas natural.
Regulador de presión con válvula de seguridad por defecto de presión de 15 mbar de presión mínima y rearme automático, de 6 m³/h de caudal máximo, de 25 a 400 mbar de presión de entrada y 22 mbar de presión de salida.
Incluye: Montaje, conexionado y comprobación de su correcto funcionamiento.
Criterio de cómputo de proyecto: Número de unidades previstas, según documentación gráfica de Proyecto.
Criterio de cómputo de obra: Se medirá el número de unidades realmente ejecutadas según especificaciones de Proyecto.

| Código | Ud | Descripción | Rendimiento | Precio | Importe |
|---|---|---|---|---|---|
| mt43acr240a | Ud | Regulador de presión con válvula de seguridad por defecto de presión de 15 mbar de presión mínima y rearme automático, de 6 m³/h de caudal máximo, de 25 a 400 mbar de presión de entrada y 22 mbar de presión de salida. (material) | 1.000 | 701.83 | 701.83 |
| mo010 | h | Oficial instalador gasista. (mano de obra) | 0.298 | 373.16 | 111.20 |
| mo109 | h | Medio oficial instalador gasista. (mano de obra) | 0.298 | 251.66 | 74.99 |
| % | % | Herramientas | 2 % | 888.02 | 17.76 |
|  |  | Costes directos |  |  | 905.78 |
