# Tubería de polietileno reticulado (PE-X) con barrera de oxígeno, "UPONOR IBERIA"

- Propiedad del archivo: CYPE INGENIEROS, S.A.
- Formato: FIEBDC-3/2002
- Ámbito geográfico: Uruguay
- Divisa: UYU
- Costes indirectos: 3.00 %
- Gastos generales: 13.00 %
- Beneficio industrial: 6.00 %
- IVA: 21.00 %

## I Instalaciones

### IH Tuberías para fluidos

#### IHE Tuberías de polietileno

**IHE121** m Tubería de polietileno reticulado (PE-X) con barrera de oxígeno, "UPONOR IBERIA".
Tubería formada por tubo de polietileno reticulado (PE-Xa) con barrera de oxígeno (EVOH), de 20 mm de diámetro exterior y 1,9 mm de espesor, PN=6 atm, color blanco, modelo Radi Pipe "UPONOR IBERIA", suministrado en barras. Instalación en superficie. Incluso material auxiliar para montaje y sujeción a la obra, accesorios y piezas especiales.
Incluye: Replanteo. Colocación y fijación de tubos, accesorios y piezas especiales.
Criterio de cómputo de proyecto: Longitud medida según documentación gráfica de Proyecto.
Criterio de cómputo de obra: Se medirá la longitud realmente ejecutada según especificaciones de Proyecto.

| Código | Ud | Descripción | Rendimiento | Precio | Importe |
|---|---|---|---|---|---|
| mt37tpu411k | Ud | Material auxiliar para montaje y sujeción a la obra de las tuberías de polietileno reticulado (PE-Xa) con barrera de oxígeno (EVOH), modelo Radi Pipe "UPONOR IBERIA", de 20 mm de diámetro exterior, suministrado en barras. (material) | 1.000 | 8.94 | 8.94 |
| mt37tpu011kg | m | Tubo de polietileno reticulado (PE-Xa) con barrera de oxígeno (EVOH), de 20 mm de diámetro exterior y 1,9 mm de espesor, PN=6 atm, color blanco, modelo Radi Pipe "UPONOR IBERIA", suministrado en barras, según ISO 15875-2, con el precio incrementado el 30% en concepto de accesorios y piezas especiales. (material) | 1.000 | 232.42 | 232.42 |
| op00ato010 |  | Atornillador. | 1.000 | 0.00 | 0.00 |
| op00mar010 |  | Martillo. | 1.000 | 0.00 | 0.00 |
| op00tal010 |  | Taladro. | 1.000 | 0.00 | 0.00 |
| mo008 | h | Oficial plomero. (mano de obra) | 0.048 | 373.16 | 17.91 |
| mo107 | h | Medio oficial plomero. (mano de obra) | 0.048 | 251.66 | 12.08 |
| % | % | Herramientas | 2 % | 271.35 | 5.43 |
|  |  | Costes directos |  |  | 276.78 |
