# Detector de presencia, para grandes alturas

- Propiedad del archivo: CYPE INGENIEROS, S.A.
- Formato: FIEBDC-3/2002
- Ámbito geográfico: Uruguay
- Divisa: UYU
- Costes indirectos: 3.00 %
- Gastos generales: 13.00 %
- Beneficio industrial: 6.00 %
- IVA: 21.00 %

## I Instalaciones

### II Iluminación

#### IIC Sistemas de control y regulación

**IIC023** Ud Detector de presencia, para grandes alturas.
Detector de presencia por infrarrojos para grandes alturas, para automatización del sistema de alumbrado no regulable, funcionalidad de detección continua de la luminosidad y de la presencia, ángulo de detección de 360°, alcance de 40 m de diámetro a 15 m de altura, posibilidad de programación con mando a distancia, regulable en tiempo, en sensibilidad lumínica y en distancia de captación, alimentación a 230 V y 50 Hz, poder de ruptura de 10 A a 230 V, carga máxima de 2300 W, temporización regulable de 0,5 s a 99 min, sensibilidad lumínica regulable de 0 a 2000 lux, temperatura de trabajo entre -10°C y 35°C, grado de protección IP65, de 88 mm de diámetro y 112 mm de altura. Instalación oculta en cielorraso no metálico. Incluso sujeciones.
Incluye: Replanteo. Montaje, conexionado y comprobación de su correcto funcionamiento.
Criterio de cómputo de proyecto: Número de unidades previstas, según documentación gráfica de Proyecto.
Criterio de cómputo de obra: Se medirá el número de unidades realmente ejecutadas según especificaciones de Proyecto.

| Código | Ud | Descripción | Rendimiento | Precio | Importe |
|---|---|---|---|---|---|
| mt34orb200a | Ud | Detector de presencia por infrarrojos para grandes alturas, para automatización del sistema de alumbrado no regulable, funcionalidad de detección continua de la luminosidad y de la presencia, ángulo de detección de 360°, alcance de 40 m de diámetro a 15 m de altura, posibilidad de programación con mando a distancia, regulable en tiempo, en sensibilidad lumínica y en distancia de captación, alimentación a 230 V y 50 Hz, poder de ruptura de 10 A a 230 V, carga máxima de 2300 W, temporización regulable de 0,5 s a 99 min, sensibilidad lumínica regulable de 0 a 2000 lux, temperatura de trabajo entre -10°C y 35°C, montaje empotrado en techo de hasta 20 m de altura, grado de protección IP65, de 88 mm de diámetro y 112 mm de altura. (material) | 1.000 | 17746.19 | 17746.19 |
| mo003 | h | Oficial electricista. (mano de obra) | 0.286 | 373.16 | 106.72 |
| mo102 | h | Medio oficial electricista. (mano de obra) | 0.286 | 251.66 | 71.97 |
| % | % | Herramientas | 2 % | 17924.88 | 358.50 |
|  |  | Costes directos |  |  | 18283.38 |
