# Pieza para carril electrificado trifásico

- Propiedad del archivo: CYPE INGENIEROS, S.A.
- Formato: FIEBDC-3/2002
- Ámbito geográfico: Uruguay
- Divisa: UYU
- Costes indirectos: 3.00 %
- Gastos generales: 13.00 %
- Beneficio industrial: 6.00 %
- IVA: 21.00 %

## I Instalaciones

### II Iluminación

#### III Interior

**III201** Ud Pieza para carril electrificado trifásico.
Pieza intermedia, de color blanco, para carril electrificado trifásico universal.
Incluye: Replanteo y trazado. Montaje, conexionado y comprobación de su correcto funcionamiento.
Criterio de cómputo de proyecto: Número de unidades previstas, según documentación gráfica de Proyecto.
Criterio de cómputo de obra: Se medirá el número de unidades realmente ejecutadas según especificaciones de Proyecto.

| Código | Ud | Descripción | Rendimiento | Precio | Importe |
|---|---|---|---|---|---|
| mt34ctl040dd | Ud | Pieza intermedia, de color blanco, para carril electrificado trifásico universal. (material) | 1.000 | 418.65 | 418.65 |
| mo003 | h | Oficial electricista. (mano de obra) | 0.179 | 373.16 | 66.80 |
| mo102 | h | Medio oficial electricista. (mano de obra) | 0.179 | 251.66 | 45.05 |
| % | % | Herramientas | 2 % | 530.50 | 10.61 |
|  |  | Costes directos |  |  | 541.11 |
