# Registro de terminación de red

- Propiedad del archivo: CYPE INGENIEROS, S.A.
- Formato: FIEBDC-3/2002
- Ámbito geográfico: Uruguay
- Divisa: UYU
- Costes indirectos: 3.00 %
- Gastos generales: 13.00 %
- Beneficio industrial: 6.00 %
- IVA: 21.00 %

## I Instalaciones

### IL Infraestructura de telecomunicaciones

#### ILI Canalizaciones interiores

**ILI001** Ud Registro de terminación de red.
Registro de terminación de red, formado por caja metálica para disposición del equipamiento principalmente en horizontal, de 300x400x300 mm. Instalación empotrada. Incluso tapa, accesorios, piezas especiales y fijaciones.
Criterio de valoración económica: El precio no incluye las ayudas de albañilería para instalaciones.
Incluye: Replanteo. Colocación y fijación de la caja.
Criterio de cómputo de proyecto: Número de unidades previstas, según documentación gráfica de Proyecto.
Criterio de cómputo de obra: Se medirá el número de unidades realmente ejecutadas según especificaciones de Proyecto.

| Código | Ud | Descripción | Rendimiento | Precio | Importe |
|---|---|---|---|---|---|
| mt40irt020g | Ud | Caja de paso de terminación de red con conexión a tierra, para instalaciones de ICT, metálica, de 300x400x300 mm, para empotrar. Incluso tapa. (material) | 1.000 | 4130.73 | 4130.73 |
| mo001 | h | Oficial instalador de telecomunicaciones. (mano de obra) | 0.599 | 373.16 | 223.52 |
| mo056 | h | Medio oficial instalador de telecomunicaciones. (mano de obra) | 0.599 | 251.66 | 150.74 |
| % | % | Herramientas | 2 % | 4504.99 | 90.10 |
|  |  | Costes directos |  |  | 4595.09 |
