# Acoplador de zonas KNX

- Propiedad del archivo: CYPE INGENIEROS, S.A.
- Formato: FIEBDC-3/2002
- Ámbito geográfico: Uruguay
- Divisa: UYU
- Costes indirectos: 3.00 %
- Gastos generales: 13.00 %
- Beneficio industrial: 6.00 %
- IVA: 21.00 %

## I Instalaciones

### IM Domóticas e inmóticas

#### IMK Componentes del sistema KNX

**IMK020** Ud Acoplador de zonas KNX.
Acoplador de 2 módulos, con aislamiento galvánico, para posibilitar el intercambio de información entre dos zonas. Montaje en carril DIN.
Incluye: Montaje y conexionado.
Criterio de cómputo de proyecto: Número de unidades previstas, según documentación gráfica de Proyecto.
Criterio de cómputo de obra: Se medirá el número de unidades realmente ejecutadas según especificaciones de Proyecto.

| Código | Ud | Descripción | Rendimiento | Precio | Importe |
|---|---|---|---|---|---|
| mt35dac010a | Ud | Acoplador de 2 módulos, con aislamiento galvánico, para dispositivos con protocolo de comunicación KNX, con bornes de conexión y ramal a 45°, para montaje en carril DIN. (material) | 1.000 | 20542.18 | 20542.18 |
| mo003 | h | Oficial electricista. (mano de obra) | 0.262 | 387.56 | 101.54 |
| mo102 | h | Medio oficial electricista. (mano de obra) | 0.262 | 261.38 | 68.48 |
| mo123 | h | Especialista en la puesta en marcha de instalaciones. (mano de obra) | 0.524 | 733.03 | 384.11 |
| % | % | Herramientas | 2 % | 21096.31 | 421.93 |
|  |  | Costes directos |  |  | 21518.24 |
