# Filtro

- Propiedad del archivo: CYPE INGENIEROS, S.A.
- Formato: FIEBDC-3/2002
- Ámbito geográfico: Uruguay
- Divisa: UYU
- Costes indirectos: 3.00 %
- Gastos generales: 13.00 %
- Beneficio industrial: 6.00 %
- IVA: 21.00 %

## I Instalaciones

### IO Contra incendios

#### IOB Sistemas de abastecimiento de agua

**IOB026** Ud Filtro.
Filtro retenedor de residuos de fundición dúctil, con tamiz de acero inoxidable, unión con bridas, de 12" de diámetro, PN=16 bar.
Incluye: Montaje, conexionado y comprobación de su correcto funcionamiento.
Criterio de cómputo de proyecto: Número de unidades previstas, según documentación gráfica de Proyecto.
Criterio de cómputo de obra: Se medirá el número de unidades realmente ejecutadas según especificaciones de Proyecto.

| Código | Ud | Descripción | Rendimiento | Precio | Importe |
|---|---|---|---|---|---|
| mt41svc100i | Ud | Filtro retenedor de residuos de fundición dúctil, con tamiz de acero inoxidable, unión con bridas, de 12" de diámetro, PN=16 bar. (material) | 1.000 | 79834.72 | 79834.72 |
| mt41www030 | Ud | Material auxiliar para instalaciones contra incendios. (material) | 1.000 | 81.45 | 81.45 |
| mo008 | h | Oficial plomero. (mano de obra) | 0.839 | 373.16 | 313.08 |
| mo107 | h | Medio oficial plomero. (mano de obra) | 0.839 | 251.66 | 211.14 |
| % | % | Herramientas | 2 % | 80440.39 | 1608.81 |
|  |  | Costes directos |  |  | 82049.20 |
