# Señalización de medios de evacuación

- Propiedad del archivo: CYPE INGENIEROS, S.A.
- Formato: FIEBDC-3/2002
- Ámbito geográfico: Uruguay
- Divisa: UYU
- Costes indirectos: 3.00 %
- Gastos generales: 13.00 %
- Beneficio industrial: 6.00 %
- IVA: 21.00 %

## I Instalaciones

### IO Contra incendios

#### IOS Señalización

**IOS020** Ud Señalización de medios de evacuación.
Placa de señalización de medios de evacuación, de PVC fotoluminiscente, con luminancia a 10 minutos mayor o igual a 40 mcd/m², luminancia a 60 minutos mayor o igual a 5,6 mcd/m² y tiempo de atenuación de luminancia mayor o igual a 800 min, de 320x160 mm. Incluso elementos de fijación.
Incluye: Replanteo. Fijación al paramento.
Criterio de cómputo de proyecto: Número de unidades previstas, según documentación gráfica de Proyecto.
Criterio de cómputo de obra: Se medirá el número de unidades realmente ejecutadas según especificaciones de Proyecto.

| Código | Ud | Descripción | Rendimiento | Precio | Importe |
|---|---|---|---|---|---|
| mt41sny020em | Ud | Placa de señalización de medios de evacuación, de PVC fotoluminiscente, con luminancia a 10 minutos mayor o igual a 40 mcd/m², luminancia a 60 minutos mayor o igual a 5,6 mcd/m² y tiempo de atenuación de luminancia mayor o igual a 800 min, de 320x160 mm. Incluso elementos de fijación. (material) | 1.000 | 220.50 | 220.50 |
| mo113 | h | Peón de albañil de construcción. (mano de obra) | 0.357 | 242.79 | 86.68 |
| % | % | Herramientas | 2 % | 307.18 | 6.14 |
|  |  | Costes directos |  |  | 313.32 |
