# Puesto de control de red de rociadores

- Propiedad del archivo: CYPE INGENIEROS, S.A.
- Formato: FIEBDC-3/2002
- Ámbito geográfico: Uruguay
- Divisa: UYU
- Costes indirectos: 3.00 %
- Gastos generales: 13.00 %
- Beneficio industrial: 6.00 %
- IVA: 21.00 %

## I Instalaciones

### IO Contra incendios

#### IOT Sistemas de extinción fijos

**IOT010** Ud Puesto de control de red de rociadores.
Puesto de control de rociadores, de 4" DN 100 mm de diámetro, unión brida y ranura, formado por válvula de retención y alarma de hierro fundido, trim de acero galvanizado y cámara de retardo de fundición, para sistema de tubería mojada. Instalación en posición horizontal. Incluso alarma hidráulica con motor de agua y gong, accesorios y piezas especiales para conexión a la red de distribución de agua.
Incluye: Replanteo. Montaje, conexionado y comprobación de su correcto funcionamiento.
Criterio de cómputo de proyecto: Número de unidades previstas, según documentación gráfica de Proyecto.
Criterio de cómputo de obra: Se medirá el número de unidades realmente ejecutadas según especificaciones de Proyecto.

| Código | Ud | Descripción | Rendimiento | Precio | Importe |
|---|---|---|---|---|---|
| mt41pcr010r | Ud | Puesto de control de rociadores, de 4" DN 100 mm de diámetro, unión brida y ranura, formado por válvula de retención y alarma de hierro fundido, trim de acero galvanizado y cámara de retardo de fundición; para instalar en posición horizontal. (material) | 1.000 | 111427.43 | 111427.43 |
| mt41pcr100a | Ud | Alarma hidráulica, con motor de agua y gong de aleación de aluminio. (material) | 1.000 | 20410.30 | 20410.30 |
| mt41pcr300m | Ud | Accesorios y piezas especiales para conexión de puesto de control de rociadores a red de distribución de agua. (material) | 1.000 | 1666.47 | 1666.47 |
| mo008 | h | Oficial plomero. (mano de obra) | 17.855 | 373.16 | 6662.77 |
| mo107 | h | Medio oficial plomero. (mano de obra) | 17.855 | 251.66 | 4493.39 |
| % | % | Herramientas | 2 % | 144660.36 | 2893.21 |
|  |  | Costes directos |  |  | 147553.57 |
