# Canalón visto de piezas cerámicas

- Propiedad del archivo: CYPE INGENIEROS, S.A.
- Formato: FIEBDC-3/2002
- Ámbito geográfico: Uruguay
- Divisa: UYU
- Costes indirectos: 3.00 %
- Gastos generales: 13.00 %
- Beneficio industrial: 6.00 %
- IVA: 21.00 %

## I Instalaciones

### IS Evacuación de aguas

#### ISC Canaletas

**ISC015** m Canalón visto de piezas cerámicas.
Canalón en T de barro cocido, para recogida de aguas, formado por piezas fijadas con mortero de cemento, confeccionado en obra, dosificación 1:5, con una pendiente mínima del 0,5%. Incluso piezas especiales, remates finales y piezas de conexión a bajantes.
Incluye: Replanteo del recorrido del canalón. Montaje, conexionado y comprobación de su correcto funcionamiento.
Criterio de cómputo de proyecto: Longitud medida según documentación gráfica de Proyecto.
Criterio de cómputo de obra: Se medirá la longitud realmente ejecutada según especificaciones de Proyecto.

| Código | Ud | Descripción | Rendimiento | Precio | Importe |
|---|---|---|---|---|---|
| mt36cba010a | Ud | Canalón en T de barro cocido, circular, de 25 cm de longitud. (material) | 6.000 | 135.14 | 810.84 |
| mt36cba011a | Ud | Canalón en T de barro cocido con tapa, circular, de 25 cm de longitud. (material) | 5.500 | 143.59 | 789.75 |
| mt36cba012a | Ud | Pieza de conexión de canalón en T de barro cocido, circular, a bajante, de 25 cm de longitud. (material) | 0.200 | 361.43 | 72.29 |
| mt08aaa010a | m³ | Agua. (material) | 0.006 | 46.22 | 0.28 |
| mt01arg005a | t | Arena de cantera, para mortero preparado en obra. (material) | 0.032 | 604.79 | 19.35 |
| mt08cem000g | kg | Cemento gris en sacos. (material) | 6.000 | 8.86 | 53.16 |
| mq06hor010 | h | Hormigonera eléctrica con una capacidad de amasado de 160 l. (maquinaria) | 0.016 | 108.89 | 1.74 |
| mo008 | h | Oficial plomero. (mano de obra) | 1.450 | 387.56 | 561.96 |
| mo107 | h | Medio oficial plomero. (mano de obra) | 1.643 | 261.38 | 429.45 |
| % | % | Herramientas | 2 % | 2738.82 | 54.78 |
|  |  | Costes directos |  |  | 2793.60 |
