# Canalón oculto en zona intermedia del faldón

- Propiedad del archivo: CYPE INGENIEROS, S.A.
- Formato: FIEBDC-3/2002
- Ámbito geográfico: Uruguay
- Divisa: UYU
- Costes indirectos: 3.00 %
- Gastos generales: 13.00 %
- Beneficio industrial: 6.00 %
- IVA: 21.00 %

## I Instalaciones

### IS Evacuación de aguas

#### ISC Canaletas

**ISC020** m Canalón oculto en zona intermedia del faldón.
Formación de canalón oculto situado en la zona intermedia del faldón para recogida de aguas de techo, mediante plancha de plomo laminado de 3,00 mm de espesor, conformada "in situ", de 1250 mm de desarrollo, con uniones soldadas, fijado con clavos sobre cajeado de ladrillo cerámico hueco doble, de 11,5 cm de espesor, asentado con mortero de cemento, confeccionado en obra, dosificación 1:6 y revestido en su superficie con una capa de emulsión asfáltica.
Incluye: Limpieza y preparación de la superficie. Formación de cajeado de mampostería de ladrillo. Aplicación de una capa de emulsión asfáltica. Conformado y colocación de canalón y piezas especiales. Ejecución de las uniones por soldadura. Conexionado y comprobación de su correcto funcionamiento.
Criterio de cómputo de proyecto: Longitud medida según documentación gráfica de Proyecto.
Criterio de cómputo de obra: Se medirá la longitud realmente ejecutada según especificaciones de Proyecto.

| Código | Ud | Descripción | Rendimiento | Precio | Importe |
|---|---|---|---|---|---|
| mt04lvc010c | Ud | Ladrillo cerámico hueco doble, para revestir, 24x11,5x9 cm, densidad 780 kg/m³. (material) | 33.000 | 9.51 | 313.83 |
| mt08aaa010a | m³ | Agua. (material) | 0.010 | 46.22 | 0.46 |
| mt01arg005a | t | Arena de cantera, para mortero preparado en obra. (material) | 0.078 | 604.79 | 47.17 |
| mt08cem000g | kg | Cemento gris en sacos. (material) | 12.000 | 8.86 | 106.32 |
| mt13vap020a | m² | Plancha de plomo laminado de 3 mm de espesor, para formación de canalón oculto en techo inclinado. (material) | 1.100 | 1829.24 | 2012.16 |
| mt13vap021b | Ud | Clavos de acero galvanizado de 3 mm de diámetro y 50 mm de longitud, con junta estanca de plomo, para fijación de de piezas conformadas "in situ" en canalón oculto. (material) | 4.000 | 3.16 | 12.64 |
| mt14pap100b | kg | Emulsión asfáltica de base acuosa. (material) | 0.200 | 155.79 | 31.16 |
| mq06hor010 | h | Hormigonera eléctrica con una capacidad de amasado de 160 l. (maquinaria) | 0.039 | 108.89 | 4.25 |
| mq08sol020 | h | Equipo y elementos auxiliares para soldadura eléctrica. (maquinaria) | 0.116 | 108.07 | 12.54 |
| mo020 | h | Oficial mampostero de albañil de construcción. (mano de obra) | 0.362 | 377.17 | 136.54 |
| mo077 | h | Medio oficial mampostero de albañil de construcción. (mano de obra) | 0.362 | 261.88 | 94.80 |
| mo113 | h | Peón de albañil de construcción. (mano de obra) | 0.645 | 252.16 | 162.64 |
| mo032 | h | Oficial instalador de material aislante contra humedades. (mano de obra) | 0.121 | 377.17 | 45.64 |
| mo070 | h | Medio oficial instalador de material aislante contra humedades. (mano de obra) | 0.121 | 261.88 | 31.69 |
| % | % | Herramientas | 2 % | 3011.84 | 60.24 |
|  |  | Costes directos |  |  | 3072.08 |
