# Elevador vertical

- Propiedad del archivo: CYPE INGENIEROS, S.A.
- Formato: FIEBDC-3/2002
- Ámbito geográfico: Uruguay
- Divisa: UYU
- Costes indirectos: 3.00 %
- Gastos generales: 13.00 %
- Beneficio industrial: 6.00 %
- IVA: 21.00 %

## I Instalaciones

### IT Transporte

#### ITS Salvaescaleras

**ITS020** Ud Elevador vertical.
Suministro e instalación completa de elevador vertical de 850x1650 mm, uso interior, para salvar desniveles de altura máxima 1 m, con una capacidad máxima de carga de 265 kg, una velocidad de 0,1 m/s y una potencia de 1 kW a 230 V y 50 Hz, con unidad de control, suelo de la plataforma antideslizante, borde perimetral de seguridad, rampa de acceso automática. Incluso botoneras, guías de acero y fijaciones a paramento o suelo mediante postes de sujeción, pulsador de emergencia y llave de seguridad en el elevador, tablero eléctrico y dobles circuitos eléctricos de protección, limitadores de velocidad, freno motor electromagnético y demás dispositivos de seguridad según normativa vigente. Totalmente montado, conexionado y probado.
Incluye: Preparación de la zona de trabajo. Colocación de las guías y fijaciones. Montaje del elevador sobre las guías. Conexionado con la red eléctrica. Colocación y conexión de las botoneras y de los sistemas de seguridad.
Criterio de cómputo de proyecto: Número de unidades previstas, según documentación gráfica de Proyecto.
Criterio de cómputo de obra: Se medirá el número de unidades realmente ejecutadas según especificaciones de Proyecto.

| Código | Ud | Descripción | Rendimiento | Precio | Importe |
|---|---|---|---|---|---|
| mt39ses100n | Ud | Elevador vertical de 850x1650 mm, uso interior, para salvar desniveles de altura máxima 1 m, con una capacidad máxima de carga de 265 kg, una velocidad de 0,1 m/s y una potencia de 1 kW a 230 V y 50 Hz, con unidad de control, suelo de la plataforma antideslizante, borde perimetral de seguridad, rampa de acceso automática. Incluso botoneras, guías de acero y fijaciones a paramento o suelo mediante postes de sujeción, pulsador de emergencia y llave de seguridad en el elevador, tablero eléctrico y dobles circuitos eléctricos de protección, limitadores de velocidad, freno motor electromagnético y demás dispositivos de seguridad según normativa vigente. (material) | 1.000 | 542463.20 | 542463.20 |
| mo016 | h | Oficial instalador de aparatos elevadores. (mano de obra) | 11.204 | 373.16 | 4180.88 |
| mo085 | h | Medio oficial instalador de aparatos elevadores. (mano de obra) | 11.204 | 251.66 | 2819.60 |
| % | % | Herramientas | 2 % | 549463.68 | 10989.27 |
|  |  | Costes directos |  |  | 560452.95 |
