# Abertura de paso para ventilación

- Propiedad del archivo: CYPE INGENIEROS, S.A.
- Formato: FIEBDC-3/2002
- Ámbito geográfico: Uruguay
- Divisa: UYU
- Costes indirectos: 3.00 %
- Gastos generales: 13.00 %
- Beneficio industrial: 6.00 %
- IVA: 21.00 %

## I Instalaciones

### IV Ventilación

#### IVA Aberturas para ventilación

**IVA020** Ud Abertura de paso para ventilación.
Aireador de paso, de aluminio, caudal máximo 15 l/s, de 725x20x82 mm, con silenciador acústico de espuma de resina de melamina y aislamiento acústico de 34 dBA. Incluso elementos de fijación.
Incluye: Replanteo. Colocación y fijación del aireador entre el marco y la batiente de la puerta interior.
Criterio de cómputo de proyecto: Número de unidades previstas, según documentación gráfica de Proyecto.
Criterio de cómputo de obra: Se medirá el número de unidades realmente ejecutadas según especificaciones de Proyecto.

| Código | Ud | Descripción | Rendimiento | Precio | Importe |
|---|---|---|---|---|---|
| mt42sva240c | Ud | Aireador de paso, de aluminio, caudal máximo 15 l/s, de 725x20x82 mm, con silenciador acústico de espuma de resina de melamina y aislamiento acústico de 34 dBA, para colocar en puertas interiores, entre el marco y la batiente de la puerta interior de 700 mm de ancho de puerta y 80 mm de ancho de marco, con elementos de fijación. (material) | 1.000 | 1650.63 | 1650.63 |
| mo011 | h | Oficial montador. (mano de obra) | 0.240 | 387.56 | 93.01 |
| mo080 | h | Medio oficial montador. (mano de obra) | 0.240 | 261.88 | 62.85 |
| % | % | Herramientas | 2 % | 1806.49 | 36.13 |
|  |  | Costes directos |  |  | 1842.62 |
