# Extractor de humos para cocina

- Propiedad del archivo: CYPE INGENIEROS, S.A.
- Formato: FIEBDC-3/2002
- Ámbito geográfico: Uruguay
- Divisa: UYU
- Costes indirectos: 3.00 %
- Gastos generales: 13.00 %
- Beneficio industrial: 6.00 %
- IVA: 21.00 %

## I Instalaciones

### IV Ventilación

#### IVK Ventilación adicional especifica en cocina para viviendas

**IVK010** Ud Extractor de humos para cocina.
Extractor de cocina, de dimensiones 218x127x304 mm, velocidad 2250 r.p.m., caudal de descarga libre 250 m³/h, con tramo de conexión de tubo flexible de aluminio a conducto de extracción para salida de humos; instalación en el interior de la campana. Incluso elementos de fijación.
Incluye: Replanteo mediante plantilla. Colocación y fijación. Conexionado y comprobación de su correcto funcionamiento.
Criterio de cómputo de proyecto: Número de unidades previstas, según documentación gráfica de Proyecto.
Criterio de cómputo de obra: Se medirá el número de unidades realmente ejecutadas según especificaciones de Proyecto.

| Código | Ud | Descripción | Rendimiento | Precio | Importe |
|---|---|---|---|---|---|
| mt32exs010a | Ud | Extractor de cocina, de dimensiones 218x127x304 mm, velocidad 2250 r.p.m., caudal de descarga libre 250 m³/h, con elementos de fijación. (material) | 1.000 | 2650.56 | 2650.56 |
| mt42cme020d | m | Tubo flexible de aluminio natural, de 110 mm de diámetro, incluso codos, ramales a 45°, manguitos y piezas especiales. (material) | 3.000 | 148.94 | 446.82 |
| mo003 | h | Oficial electricista. (mano de obra) | 0.240 | 373.16 | 89.56 |
| mo102 | h | Medio oficial electricista. (mano de obra) | 0.240 | 251.66 | 60.40 |
| % | % | Herramientas | 2 % | 3247.34 | 64.95 |
|  |  | Costes directos |  |  | 3312.29 |
