# Rejilla para cocina

- Propiedad del archivo: CYPE INGENIEROS, S.A.
- Formato: FIEBDC-3/2002
- Ámbito geográfico: Uruguay
- Divisa: UYU
- Costes indirectos: 3.00 %
- Gastos generales: 13.00 %
- Beneficio industrial: 6.00 %
- IVA: 21.00 %

## I Instalaciones

### IV Ventilación

#### IVK Ventilación adicional especifica en cocina para viviendas

**IVK045** Ud Rejilla para cocina.
Rejilla para cocina, adecuada para extracción, de 220x220 mm, con acabado lacado color blanco, cuello de conexión a conducto circular DN 180 mm y filtro de aire G3; montada en la pared. Incluso elementos de fijación.
Incluye: Replanteo. Colocación y fijación.
Criterio de cómputo de proyecto: Número de unidades previstas, según documentación gráfica de Proyecto.
Criterio de cómputo de obra: Se medirá el número de unidades realmente ejecutadas según especificaciones de Proyecto.

| Código | Ud | Descripción | Rendimiento | Precio | Importe |
|---|---|---|---|---|---|
| mt42wol790a | Ud | Rejilla para cocina, adecuada para extracción, de 220x220 mm, con acabado lacado color blanco, cuello de conexión a conducto circular DN 180 mm y filtro de aire G3. (material) | 1.000 | 5704.06 | 5704.06 |
| mo011 | h | Oficial montador. (mano de obra) | 0.299 | 387.56 | 115.88 |
| mo080 | h | Medio oficial montador. (mano de obra) | 0.299 | 261.88 | 78.30 |
| % | % | Herramientas | 2 % | 5898.24 | 117.96 |
|  |  | Costes directos |  |  | 6016.20 |
