# Rejilla para interiores

- Propiedad del archivo: CYPE INGENIEROS, S.A.
- Formato: FIEBDC-3/2002
- Ámbito geográfico: Uruguay
- Divisa: UYU
- Costes indirectos: 3.00 %
- Gastos generales: 13.00 %
- Beneficio industrial: 6.00 %
- IVA: 21.00 %

## I Instalaciones

### IV Ventilación

#### IVM Ventilación mecánica

**IVM023** Ud Rejilla para interiores.
Rejilla de aluminio anodizado, con lamas horizontales y verticales fijas, salida de aire perpendicular a la rejilla, color natural, para conducto de extracción, de 125 mm de diámetro. Incluso elementos de fijación.
Incluye: Replanteo. Colocación y fijación.
Criterio de cómputo de proyecto: Número de unidades previstas, según documentación gráfica de Proyecto.
Criterio de cómputo de obra: Se medirá el número de unidades realmente ejecutadas según especificaciones de Proyecto.

| Código | Ud | Descripción | Rendimiento | Precio | Importe |
|---|---|---|---|---|---|
| mt42sva160a | Ud | Rejilla de aluminio anodizado, con lamas horizontales y verticales fijas, salida de aire perpendicular a la rejilla, color natural, para conducto de extracción, de 125 mm de diámetro, con elementos de fijación. (material) | 1.000 | 4411.68 | 4411.68 |
| mo011 | h | Oficial montador. (mano de obra) | 0.180 | 373.16 | 67.17 |
| mo080 | h | Medio oficial montador. (mano de obra) | 0.180 | 252.15 | 45.39 |
| % | % | Herramientas | 2 % | 4524.24 | 90.48 |
|  |  | Costes directos |  |  | 4614.72 |
