# Rejilla para exteriores

- Propiedad del archivo: CYPE INGENIEROS, S.A.
- Formato: FIEBDC-3/2002
- Ámbito geográfico: Uruguay
- Divisa: UYU
- Costes indirectos: 3.00 %
- Gastos generales: 13.00 %
- Beneficio industrial: 6.00 %
- IVA: 21.00 %

## I Instalaciones

### IV Ventilación

#### IVM Ventilación mecánica

**IVM024** Ud Rejilla para exteriores.
Rejilla circular de aluminio, con lamas horizontales fijas, salida de aire con inclinación de 15°, contra la lluvia, con malla de protección contra la entrada de hojas y pájaros, para conducto de admisión o extracción, de 450 mm de diámetro. Incluso elementos de fijación.
Incluye: Replanteo. Colocación y fijación.
Criterio de cómputo de proyecto: Número de unidades previstas, según documentación gráfica de Proyecto.
Criterio de cómputo de obra: Se medirá el número de unidades realmente ejecutadas según especificaciones de Proyecto.

| Código | Ud | Descripción | Rendimiento | Precio | Importe |
|---|---|---|---|---|---|
| mt42sva190g | Ud | Rejilla circular de aluminio, con lamas horizontales fijas, salida de aire con inclinación de 15°, contra la lluvia, con malla de protección contra la entrada de hojas y pájaros, para conducto de admisión o extracción, de 450 mm de diámetro, con elementos de fijación. (material) | 1.000 | 34925.22 | 34925.22 |
| mo011 | h | Oficial montador. (mano de obra) | 0.299 | 373.16 | 111.57 |
| mo080 | h | Medio oficial montador. (mano de obra) | 0.299 | 252.15 | 75.39 |
| % | % | Herramientas | 2 % | 35112.18 | 702.24 |
|  |  | Costes directos |  |  | 35814.42 |
