# Terminal de ventilación, para techo

- Propiedad del archivo: CYPE INGENIEROS, S.A.
- Formato: FIEBDC-3/2002
- Ámbito geográfico: Uruguay
- Divisa: UYU
- Costes indirectos: 3.00 %
- Gastos generales: 13.00 %
- Beneficio industrial: 6.00 %
- IVA: 21.00 %

## I Instalaciones

### IV Ventilación

#### IVM Ventilación mecánica

**IVM029** Ud Terminal de ventilación, para techo.
Terminal de ventilación, para techo, de 1159 mm de longitud, color negro, para conducto de salida de 180 mm de diámetro.
Incluye: Replanteo. Colocación.
Criterio de cómputo de proyecto: Número de unidades previstas, según documentación gráfica de Proyecto.
Criterio de cómputo de obra: Se medirá el número de unidades realmente ejecutadas según especificaciones de Proyecto.

| Código | Ud | Descripción | Rendimiento | Precio | Importe |
|---|---|---|---|---|---|
| mt42wol052e | Ud | Terminal de ventilación, para techo, de 1159 mm de longitud, color negro, para conducto de salida de 180 mm de diámetro. (material) | 1.000 | 9983.56 | 9983.56 |
| mo005 | h | Oficial instalador de climatización. (mano de obra) | 0.180 | 373.16 | 67.17 |
| mo104 | h | Medio oficial instalador de climatización. (mano de obra) | 0.180 | 251.66 | 45.30 |
| % | % | Herramientas | 2 % | 10096.03 | 201.92 |
|  |  | Costes directos |  |  | 10297.95 |
