# Rejilla motorizada

- Propiedad del archivo: CYPE INGENIEROS, S.A.
- Formato: FIEBDC-3/2002
- Ámbito geográfico: Uruguay
- Divisa: UYU
- Costes indirectos: 3.00 %
- Gastos generales: 13.00 %
- Beneficio industrial: 6.00 %
- IVA: 21.00 %

## I Instalaciones

### IV Ventilación

#### IVM Ventilación mecánica

**IVM095** Ud Rejilla motorizada.
Rejilla motorizada de aluminio extruido, fijación con clips, formada por una fila de lamas horizontales controladas automáticamente por el conjunto biela-motor en función del ciclo verano/invierno seleccionado en el termostato, de 300x100 mm, anodizado color plata, motorización con alimentación a 12 Vcc por cable. Instalación en pared. Incluso marco de montaje y elementos de fijación.
Incluye: Replanteo. Colocación y fijación. Conexionado.
Criterio de cómputo de proyecto: Número de unidades previstas, según documentación gráfica de Proyecto.
Criterio de cómputo de obra: Se medirá el número de unidades realmente ejecutadas según especificaciones de Proyecto.

| Código | Ud | Descripción | Rendimiento | Precio | Importe |
|---|---|---|---|---|---|
| mt42cva030ag | Ud | Rejilla motorizada de aluminio extruido, fijación con clips, formada por una fila de lamas horizontales controladas automáticamente por el conjunto biela-motor en función del ciclo verano/invierno seleccionado en el termostato, de 300x100 mm, anodizado color plata, motorización con alimentación a 12 Vcc por cable, con elementos de fijación. (material) | 1.000 | 5163.41 | 5163.41 |
| mt42cva031g | Ud | Marco de montaje para rejilla, de chapa galvanizada, de 300x100 mm. (material) | 1.000 | 81.45 | 81.45 |
| mo005 | h | Oficial instalador de climatización. (mano de obra) | 0.347 | 373.16 | 129.49 |
| mo104 | h | Medio oficial instalador de climatización. (mano de obra) | 0.278 | 251.66 | 69.96 |
| % | % | Herramientas | 2 % | 5444.31 | 108.89 |
|  |  | Costes directos |  |  | 5553.20 |
