# Rejilla de ventilación de lamas fijas de aluminio

- Propiedad del archivo: CYPE INGENIEROS, S.A.
- Formato: FIEBDC-3/2002
- Ámbito geográfico: Uruguay
- Divisa: UYU
- Costes indirectos: 3.00 %
- Gastos generales: 13.00 %
- Beneficio industrial: 6.00 %
- IVA: 21.00 %

## I Instalaciones

### IV Ventilación

#### IVN Ventilación natural

**IVN110** m² Rejilla de ventilación de lamas fijas de aluminio.
Rejilla de ventilación de lamas fijas de aluminio lacado color con 60 micras de espesor mínimo de película seca. Incluso tornillos.
Incluye: Marcado de los puntos de fijación. Colocación y fijación.
Criterio de cómputo de proyecto: Superficie del hueco a cerrar, medida según documentación gráfica de Proyecto.
Criterio de cómputo de obra: Se medirá, con las dimensiones del hueco, la superficie realmente ejecutada según especificaciones de Proyecto.

| Código | Ud | Descripción | Rendimiento | Precio | Importe |
|---|---|---|---|---|---|
| mt25pce020d | m² | Celosía de lamas fijas de aluminio lacado color. (material) | 1.020 | 1401.34 | 1429.37 |
| mt23ppb011 | Ud | Tornillo de acero 19/22 mm. (material) | 4.000 | 0.92 | 3.68 |
| op00ato010 |  | Atornillador. | 1.000 | 0.00 | 0.00 |
| mo018 | h | Oficial cerrajero. (mano de obra) | 0.060 | 367.90 | 22.07 |
| mo059 | h | Medio oficial cerrajero. (mano de obra) | 0.120 | 252.62 | 30.31 |
| % | % | Herramientas | 2 % | 1485.43 | 29.71 |
|  |  | Costes directos |  |  | 1515.14 |
