# Conducto flexible de doble pared, con pared interior de aluminio y poliéster, y pared exterior de PVC, con aislamiento

- Propiedad del archivo: CYPE INGENIEROS, S.A.
- Formato: FIEBDC-3/2002
- Ámbito geográfico: Uruguay
- Divisa: UYU
- Costes indirectos: 3.00 %
- Gastos generales: 13.00 %
- Beneficio industrial: 6.00 %
- IVA: 21.00 %

## I Instalaciones

### IV Ventilación

#### IVV Conductos de admisión y extracción para ventilación

**IVV370** m Conducto flexible de doble pared, con pared interior de aluminio y poliéster, y pared exterior de PVC, con aislamiento.
Conducto de ventilación, formado por tubo flexible de doble pared con aislamiento, de 125 mm de diámetro nominal, compuesto por pared interior de aluminio, poliéster y cable de acero en espiral de 126 mm de diámetro interior, pared exterior de hilos de fibra de vidrio recubiertos de PVC color gris de 185 mm de diámetro exterior y aislamiento entre paredes mediante fibra de vidrio de 25 mm de espesor, rango de temperatura de trabajo de -30 a 140°C y resistencia térmica 0,65 m²K/W. Incluso material auxiliar para montaje y sujeción a la obra, accesorios y piezas especiales.
Incluye: Replanteo del recorrido del conducto y de la situación de los elementos de sujeción. Presentación de tubos, accesorios y piezas especiales. Fijación del material auxiliar para montaje y sujeción a la obra. Montaje, conexionado y comprobación de su correcto funcionamiento.
Criterio de cómputo de proyecto: Longitud medida según documentación gráfica de Proyecto.
Criterio de cómputo de obra: Se medirá la longitud realmente ejecutada según especificaciones de Proyecto.

| Código | Ud | Descripción | Rendimiento | Precio | Importe |
|---|---|---|---|---|---|
| mt42zeh206a | Ud | Material auxiliar para montaje y sujeción a la obra de los conductos flexibles de doble pared con aislamiento, de 125 mm de diámetro nominal, con pared interior de aluminio y poliéster, y pared exterior de PVC. (material) | 1.000 | 85.91 | 85.91 |
| mt42zeh205ab | m | Tubo flexible de doble pared con aislamiento, de 125 mm de diámetro nominal, compuesto por pared interior de aluminio, poliéster y cable de acero en espiral de 126 mm de diámetro interior, pared exterior de hilos de fibra de vidrio recubiertos de PVC color gris de 185 mm de diámetro exterior y aislamiento entre paredes mediante fibra de vidrio de 25 mm de espesor, rango de temperatura de trabajo de -30 a 140°C y resistencia térmica 0,65 m²K/W, suministrado en tramos de 6 m, con el precio incrementado el 5% en concepto de accesorios y piezas especiales. (material) | 1.000 | 1811.71 | 1811.71 |
| mo011 | h | Oficial montador. (mano de obra) | 0.193 | 373.16 | 72.02 |
| mo080 | h | Medio oficial montador. (mano de obra) | 0.096 | 252.15 | 24.21 |
| % | % | Herramientas | 2 % | 1993.85 | 39.88 |
|  |  | Costes directos |  |  | 2033.73 |
