# Block de puerta exterior de entrada a vivienda, ciega, de acero galvanizado, con moldura

- Propiedad del archivo: CYPE INGENIEROS, S.A.
- Formato: FIEBDC-3/2002
- Ámbito geográfico: Uruguay
- Divisa: UYU
- Costes indirectos: 3.00 %
- Gastos generales: 13.00 %
- Beneficio industrial: 6.00 %
- IVA: 21.00 %

## L Carpintería, placares, herrería, vidrios y protecciones solares

### LE Puertas de entrada a vivienda

#### LEA De acero

**LEA020** Ud Block de puerta exterior de entrada a vivienda, ciega, de acero galvanizado, con moldura.
Block de puerta exterior de entrada a vivienda, ciega, de una hoja, con moldura doble de estilo provenzal, 800x2000 mm de luz y altura de paso, compuesto por dos chapas de acero galvanizado de 1 mm de espesor, plegadas, ensambladas y montadas, con cámara intermedia rellena de poliuretano inyectado de alta densidad, acabado lacado color blanco en sus caras y cantos, bastidor de acero y marco de acero galvanizado de 1,5 mm de espesor y 100 mm de ancho con patillas de anclaje a obra, con cerradura de seguridad con tres puntos frontales de cierre; sin premarco. Incluso patillas de anclaje para la fijación del marco al paramento, tapajuntas de 45 mm de ancho, acabado lacado color blanco y tapeta de 40 mm de ancho, acabado lacado color blanco.
Criterio de valoración económica: El precio no incluye el recibido en obra de la carpintería.
Incluye: Marcado de puntos de fijación. Alojamiento y calzado del marco en el hueco del paramento. Colocación de la hoja. Relleno de la holgura entre marco y paramento con espuma de poliuretano. Colocación de herrajes de cierre y accesorios. Colocación de tapajuntas. Ajuste final.
Criterio de cómputo de proyecto: Número de unidades previstas, según documentación gráfica de Proyecto.
Criterio de cómputo de obra: Se medirá el número de unidades realmente ejecutadas según especificaciones de Proyecto.

| Código | Ud | Descripción | Rendimiento | Precio | Importe |
|---|---|---|---|---|---|
| mt26pet010bafb | Ud | Block de puerta exterior de entrada a vivienda, ciega, de una hoja, con moldura doble de estilo provenzal, 800x2000 mm de luz y altura de paso, compuesto por dos chapas de acero galvanizado de 1 mm de espesor, plegadas, ensambladas y montadas, con cámara intermedia rellena de poliuretano inyectado de alta densidad, acabado lacado color blanco en sus caras y cantos, bastidor de acero y marco de acero galvanizado de 1,5 mm de espesor y 100 mm de ancho con patillas de anclaje a obra, con cerradura de seguridad con tres puntos frontales de cierre, bisagras de alta seguridad, antipalanca, manija curva con escudo de roseta, de acero inoxidable, pomo circular con escudo de roseta, de acero inoxidable y junta perimetral de estanqueidad de caucho. (material) | 1.000 | 17659.39 | 17659.39 |
| mt26pet135a | m | Tapeta de 40 mm de ancho, acabado lacado color blanco. (material) | 4.800 | 837.29 | 4018.99 |
| mt26pet130a | m | Tapajuntas de 45 mm de ancho, acabado lacado color blanco. (material) | 4.800 | 805.82 | 3867.94 |
| mt22www040 | Ud | Aerosol de 750 ml de espuma adhesiva autoexpansiva, elástica, de poliuretano monocomponente, de 25 kg/m³ de densidad, conductividad térmica 0,0345 W/(mK), 135% de expansión, elongación hasta rotura 45% y 7 N/cm² de resistencia a tracción, estable de -40°C a 90°C; para aplicar con pistola. (material) | 0.100 | 274.35 | 27.44 |
| mo018 | h | Oficial cerrajero. (mano de obra) | 1.510 | 367.90 | 555.53 |
| mo059 | h | Medio oficial cerrajero. (mano de obra) | 1.247 | 252.62 | 315.02 |
| % | % | Herramientas | 2 % | 26444.31 | 528.89 |
|  |  | Costes directos |  |  | 26973.20 |
