# Block de puerta matafuegos, de madera

- Propiedad del archivo: CYPE INGENIEROS, S.A.
- Formato: FIEBDC-3/2002
- Ámbito geográfico: Uruguay
- Divisa: UYU
- Costes indirectos: 3.00 %
- Gastos generales: 13.00 %
- Beneficio industrial: 6.00 %
- IVA: 21.00 %

## L Carpintería, placares, herrería, vidrios y protecciones solares

### LF Puertas matafuegos

#### LFM De madera

**LFM110** Ud Block de puerta matafuegos, de madera.
Block de puerta matafuegos homologada, de madera, EI2 30-C5, de una hoja, lisa, de 203x82,5x4,5 cm, compuesto por alma de tablero aglomerado de partículas ignífugo, recubierto con laminado de alta presión (HPL), formado por varias capas de papel kraft impregnadas en resina fenólica, cantos de placa laminada compacta de alta presión (HPL), bastidor de madera maciza y marco de madera maciza,. Incluso tapajuntas en ambas caras, pernios, manilla y cerradura de acero inoxidable, accesorios, herrajes de colgar, juntas intumescentes, cierrapuertas aéreo, dispositivos de seguridad y espuma de poliuretano para relleno de la holgura entre marco y paramento.
Criterio de valoración económica: El precio incluye la colocación en obra del marco y fijado con tornillos.
Incluye: Alojamiento y calzado del marco en el hueco del paramento. Fijación del marco al paramento con tornillos. Colocación de la hoja. Relleno de la holgura entre marco y paramento con espuma de poliuretano. Colocación de herrajes de cierre y accesorios.
Criterio de cómputo de proyecto: Número de unidades previstas, según documentación gráfica de Proyecto.
Criterio de cómputo de obra: Se medirá el número de unidades realmente ejecutadas según especificaciones de Proyecto.

| Código | Ud | Descripción | Rendimiento | Precio | Importe |
|---|---|---|---|---|---|
| mt22bcf030aa | Ud | Block de puerta matafuegos homologada, de madera, EI2 30-C5, de una hoja, lisa, de 203x82,5x4,5 cm, compuesto por alma de tablero aglomerado de partículas ignífugo, recubierto con laminado de alta presión (HPL), formado por varias capas de papel kraft impregnadas en resina fenólica, cantos de placa laminada compacta de alta presión (HPL), bastidor de madera maciza y marco de madera maciza, con tapajuntas en ambas caras, pernios, manilla y cerradura de acero inoxidable, accesorios y herrajes de colgar, juntas intumescentes, dos placas aislantes y termoexpandibles en el cajeado de la cerradura, con función antipánico, cierrapuertas aéreo, y dispositivos de seguridad. (material) | 1.000 | 9146.41 | 9146.41 |
| mt22www041a | Ud | Aerosol de 750 ml de espuma adhesiva autoexpansiva, ignífuga, de poliuretano monocomponente, con una resistencia al fuego de 240 minutos, Euroclase B-s2, d0 de reacción al fuego, de 18 kg/m³ de densidad, conductividad térmica 0,04 W/(mK), elongación hasta rotura 18% y 8 N/cm² de resistencia a tracción, estable de -40°C a 100°C; para aplicar con pistola. (material) | 0.100 | 421.47 | 42.15 |
| op00sie010 |  | Sierra de calar. | 1.000 | 0.00 | 0.00 |
| op00cep010 |  | Garlopa. | 1.000 | 0.00 | 0.00 |
| op00ato010 |  | Atornillador. | 1.000 | 0.00 | 0.00 |
| op00tro010 |  | Tronzador. | 1.000 | 0.00 | 0.00 |
| mo017 | h | Oficial carpintero. (mano de obra) | 1.653 | 368.40 | 608.97 |
| mo058 | h | Medio oficial carpintero. (mano de obra) | 1.389 | 253.71 | 352.40 |
| % | % | Herramientas | 2 % | 10149.93 | 203.00 |
|  |  | Costes directos |  |  | 10352.93 |
