# Puerta de abrir para garaje, de paneles sándwich aislantes de acero galvanizado

- Propiedad del archivo: CYPE INGENIEROS, S.A.
- Formato: FIEBDC-3/2002
- Ámbito geográfico: Uruguay
- Divisa: UYU
- Costes indirectos: 3.00 %
- Gastos generales: 13.00 %
- Beneficio industrial: 6.00 %
- IVA: 21.00 %

## L Carpintería, placares, herrería, vidrios y protecciones solares

### LG Portones de garaje

#### LGS De paneles sándwich aislantes metálicos

**LGS010** Ud Puerta de abrir para garaje, de paneles sándwich aislantes de acero galvanizado.
Puerta de abrir de una hoja para garaje, formada por panel sándwich de acero galvanizado con núcleo aislante de espuma de poliuretano, de textura acanalada, 250x225 cm, con acabado prelacado de color blanco, con marco y bastidor de perfiles de acero laminado en frío, soldados entre sí y garras para recibido a obra, con apertura automática. Incluso material de conexionado eléctrico y equipo de automatismo recibido a obra para apertura y cierre automático de puerta.
Incluye: Colocación y montaje del poste de fijación. Instalación de la portón de garaje. Montaje del sistema de apertura. Montaje del sistema de accionamiento. Conexionado eléctrico. Repaso y engrase de mecanismos. Puesta en marcha.
Criterio de cómputo de proyecto: Número de unidades previstas, según documentación gráfica de Proyecto.
Criterio de cómputo de obra: Se medirá el número de unidades realmente ejecutadas según especificaciones de Proyecto.

| Código | Ud | Descripción | Rendimiento | Precio | Importe |
|---|---|---|---|---|---|
| mt26pga020ae | Ud | Puerta de abrir de una hoja para garaje, formada por panel sándwich de acero galvanizado con núcleo aislante de espuma de poliuretano, de textura acanalada, 250x225 cm, con acabado prelacado de color blanco, con marco y bastidor de perfiles de acero laminado en frío, soldados entre sí y garras para recibido a obra, poste de acero cincado para agarre o fijación a obra, juego de herrajes de colgar con pasadores de fijación superior e inferior para la hoja, cerradura y tirador a dos caras. (material) | 1.000 | 59617.01 | 59617.01 |
| mt26egm010ai | Ud | Equipo de motorización para apertura y cierre automático, para portón de garaje de abrir de una hoja. (material) | 1.000 | 21524.54 | 21524.54 |
| mt26egm012 | Ud | Accesorios (cerradura, pulsador, emisor, receptor y fotocélula) para automatización de portón de garaje. (material) | 1.000 | 10099.98 | 10099.98 |
| op00ato010 |  | Atornillador. | 1.000 | 0.00 | 0.00 |
| op00tal010 |  | Taladro. | 1.000 | 0.00 | 0.00 |
| op00amo010 |  | Amoladora o radial. | 1.000 | 0.00 | 0.00 |
| mo020 | h | Oficial mampostero de albañil de construcción. (mano de obra) | 0.578 | 363.15 | 209.90 |
| mo113 | h | Peón de albañil de construcción. (mano de obra) | 0.578 | 242.79 | 140.33 |
| mo018 | h | Oficial cerrajero. (mano de obra) | 1.349 | 367.90 | 496.30 |
| mo059 | h | Medio oficial cerrajero. (mano de obra) | 1.349 | 252.62 | 340.78 |
| mo003 | h | Oficial electricista. (mano de obra) | 6.372 | 373.16 | 2377.78 |
| % | % | Herramientas | 2 % | 94806.62 | 1896.13 |
|  |  | Costes directos |  |  | 96702.75 |
