# Guía para estacionamiento de camión, de tubo de acero galvanizado

- Propiedad del archivo: CYPE INGENIEROS, S.A.
- Formato: FIEBDC-3/2002
- Ámbito geográfico: Uruguay
- Divisa: UYU
- Costes indirectos: 3.00 %
- Gastos generales: 13.00 %
- Beneficio industrial: 6.00 %
- IVA: 21.00 %

## L Carpintería, placares, herrería, vidrios y protecciones solares

### LM Equipamiento para muelles de carga y descarga

#### LMC Complementos de acoplamiento y seguridad

**LMC010** Ud Guía para estacionamiento de camión, de tubo de acero galvanizado.
Guía recta para estacionamiento de camión, de tubo de acero galvanizado, de 1500 mm de longitud, fijada mediante anclaje mecánico por atornillado. Incluso placas de anclaje para fijación mediante atornillado al soporte con tornillos de acero.
Incluye: Replanteo. Colocación y fijación de la guía para estacionamiento de camión.
Criterio de cómputo de proyecto: Número de unidades previstas, según documentación gráfica de Proyecto.
Criterio de cómputo de obra: Se medirá el número de unidades realmente ejecutadas según especificaciones de Proyecto.

| Código | Ud | Descripción | Rendimiento | Precio | Importe |
|---|---|---|---|---|---|
| mt26amc030a | Ud | Guía recta para estacionamiento de camión, de tubo de acero galvanizado, de 1500 mm de longitud, para facilitar el posicionamiento de los vehículos durante las maniobras de acoplamiento al abrigo. Incluso placas de anclaje. (material) | 1.000 | 12919.85 | 12919.85 |
| mt26aaa035a | Ud | Anclaje mecánico tipo tornillo de cabeza avellanada con estrella interior de seis puntas para llave Torx, de acero galvanizado. (material) | 8.000 | 41.39 | 331.12 |
| op00ato010 |  | Atornillador. | 1.000 | 0.00 | 0.00 |
| op00tal010 |  | Taladro. | 1.000 | 0.00 | 0.00 |
| mo011 | h | Oficial montador. (mano de obra) | 7.646 | 373.16 | 2853.18 |
| mo080 | h | Medio oficial montador. (mano de obra) | 7.646 | 252.15 | 1927.94 |
| % | % | Herramientas | 2 % | 18032.09 | 360.64 |
|  |  | Costes directos |  |  | 18392.73 |
