# Celosía de lamas de acero galvanizado

- Propiedad del archivo: CYPE INGENIEROS, S.A.
- Formato: FIEBDC-3/2002
- Ámbito geográfico: Uruguay
- Divisa: UYU
- Costes indirectos: 3.00 %
- Gastos generales: 13.00 %
- Beneficio industrial: 6.00 %
- IVA: 21.00 %

## L Carpintería, placares, herrería, vidrios y protecciones solares

### LS Protecciones solares

#### LSZ Celosías

**LSZ010** m² Celosía de lamas de acero galvanizado.
Celosía fija formada por lamas orientables de acero galvanizado, acabado pintado al horno de color a elegir, de 200 a 250 mm de ancho, colocadas en posición vertical, con accionamiento manual mediante palanca, subestructura compuesta por perfiles y elementos para fijación de las lamas, de acero galvanizado. Incluso patillas de anclaje para recibido en obra de mampostería con mortero de cemento, confeccionado en obra, dosificación 1:6.
Incluye: Replanteo. Presentación y nivelación. Resolución de las uniones de la subestructura a los paramentos. Montaje de elementos complementarios.
Criterio de cómputo de proyecto: Superficie medida según documentación gráfica de Proyecto, deduciendo los huecos de superficie mayor de 3 m².
Criterio de cómputo de obra: Se medirá la superficie realmente ejecutada según especificaciones de Proyecto, deduciendo los huecos de superficie mayor de 3 m².

| Código | Ud | Descripción | Rendimiento | Precio | Importe |
|---|---|---|---|---|---|
| mt08aaa010a | m³ | Agua. (material) | 0.006 | 46.00 | 0.28 |
| mt01arg005a | t | Arena de cantera, para mortero preparado en obra. (material) | 0.013 | 602.14 | 7.83 |
| mt08cem000g | kg | Cemento gris en sacos. (material) | 2.000 | 8.82 | 17.64 |
| mt26btr040a | m² | Celosía fija formada por lamas orientables de acero galvanizado, acabado pintado al horno de color a elegir, de 200 a 250 mm de ancho, colocadas en posición vertical, con accionamiento manual mediante palanca, subestructura compuesta por perfiles y elementos para fijación de las lamas, de acero galvanizado. (material) | 1.000 | 3330.01 | 3330.01 |
| mq06hor010 | h | Hormigonera eléctrica con una capacidad de amasado de 160 l. (maquinaria) | 0.006 | 107.26 | 0.64 |
| mo020 | h | Oficial mampostero de albañil de construcción. (mano de obra) | 0.512 | 363.15 | 185.93 |
| mo113 | h | Peón de albañil de construcción. (mano de obra) | 0.593 | 242.79 | 143.97 |
| mo018 | h | Oficial cerrajero. (mano de obra) | 0.128 | 367.90 | 47.09 |
| mo059 | h | Medio oficial cerrajero. (mano de obra) | 0.128 | 252.62 | 32.34 |
| % | % | Herramientas | 2 % | 3765.73 | 75.31 |
|  |  | Costes directos |  |  | 3841.04 |
