# Aislamiento termoacústico de pisos flotantes, con poliestireno expandido

- Propiedad del archivo: CYPE INGENIEROS, S.A.
- Formato: FIEBDC-3/2002
- Ámbito geográfico: Uruguay
- Divisa: UYU
- Costes indirectos: 3.00 %
- Gastos generales: 13.00 %
- Beneficio industrial: 6.00 %
- IVA: 21.00 %

## N Aislamientos e impermeabilizaciones

### NA Aislamientos térmicos

#### NAL Pisos flotantes

**NAL030** m² Aislamiento termoacústico de pisos flotantes, con poliestireno expandido.
Aislamiento termoacústico de pisos flotantes, formado por panel rígido de poliestireno expandido, de superficie lisa y mecanizado lateral a media madera, de 85 mm de espesor, resistencia térmica 2,85 m²K/W, conductividad térmica 0,03 W/(mK), cubierto con film de polietileno de 0,2 mm de espesor y desolidarización perimetral realizada con el mismo material aislante. Colocación en obra: a tope, simplemente apoyado, preparado para recibir un contrapiso de mortero u hormigón. Incluso cinta autoadhesiva para sellado de juntas.
Incluye: Limpieza y preparación de la superficie soporte. Replanteo y corte del aislamiento. Colocación del aislamiento. Colocación del film de polietileno. Sellado de juntas del film de polietileno.
Criterio de cómputo de proyecto: Superficie medida según documentación gráfica de Proyecto.
Criterio de cómputo de obra: Se medirá la superficie realmente ejecutada según especificaciones de Proyecto.

| Código | Ud | Descripción | Rendimiento | Precio | Importe |
|---|---|---|---|---|---|
| mt16pel060nHd | m² | Panel rígido de poliestireno expandido, de superficie lisa y mecanizado lateral a media madera, de 85 mm de espesor, resistencia térmica 2,85 m²K/W, conductividad térmica 0,03 W/(mK), Euroclase E de reacción al fuego, con código de designación EPS-EN 13163-T3-L3-W2-S5-P10-TR200-DS(N)2-BS150-CS(10)100; proporcionando una reducción del nivel global de presión de ruido de impactos de 29 dB. (material) | 1.100 | 833.53 | 916.88 |
| mt16png010d | m² | Film de polietileno de 0,2 mm de espesor y 184 g/m² de masa superficial. (material) | 1.100 | 23.85 | 26.24 |
| mt16aaa030 | m | Cinta autoadhesiva para sellado de juntas. (material) | 0.400 | 17.45 | 6.98 |
| mo054 | h | Oficial instalador de aislantes. (mano de obra) | 0.097 | 373.16 | 36.20 |
| mo101 | h | Medio oficial instalador de aislantes. (mano de obra) | 0.097 | 252.15 | 24.46 |
| % | % | Herramientas | 2 % | 1010.76 | 20.22 |
|  |  | Costes directos |  |  | 1030.98 |
