# Barrera matafuegos con aislamiento térmico, en cámara de aire de fachada ventilada

- Propiedad del archivo: CYPE INGENIEROS, S.A.
- Formato: FIEBDC-3/2002
- Ámbito geográfico: Uruguay
- Divisa: UYU
- Costes indirectos: 3.00 %
- Gastos generales: 13.00 %
- Beneficio industrial: 6.00 %
- IVA: 21.00 %

## N Aislamientos e impermeabilizaciones

### NA Aislamientos térmicos

#### NAQ Fachadas ventiladas

**NAQ100** m Barrera matafuegos con aislamiento térmico, en cámara de aire de fachada ventilada.
Barrera matafuegos con aislamiento térmico en cámara de aire de fachada ventilada, con resistencia al fuego EI 60, con banda rígida de lana de roca volcánica, totalmente envuelta con una lámina de aluminio y polietileno que actúa como barrera de vapor, con una lámina intumescente en la cara vista, de 55 mm de ancho y 90 mm de espesor. Incluso tornillos en forma de hélice para la fijación de la lámina intumescente y pletinas de acero galvanizado para la fijación a la superficie soporte.
Incluye: Replanteo y corte del aislamiento. Colocación del aislamiento. Fijación del aislamiento. Resolución de puntos singulares.
Criterio de cómputo de proyecto: Longitud medida según documentación gráfica de Proyecto.
Criterio de cómputo de obra: Se medirá la longitud realmente ejecutada según especificaciones de Proyecto.

| Código | Ud | Descripción | Rendimiento | Precio | Importe |
|---|---|---|---|---|---|
| mt16lrw300aa | m | Banda rígida de lana de roca volcánica, totalmente envuelta con una lámina de aluminio y polietileno que actúa como barrera de vapor, con una lámina intumescente en la cara vista, de 55 mm de ancho y 90 mm de espesor, Euroclase A1 de reacción al fuego. Incluso tornillos en forma de hélice para la fijación de la lámina intumescente y pletinas de acero galvanizado para la fijación a la superficie soporte. (material) | 1.000 | 1622.47 | 1622.47 |
| mo054 | h | Oficial instalador de aislantes. (mano de obra) | 0.061 | 373.16 | 22.76 |
| mo101 | h | Medio oficial instalador de aislantes. (mano de obra) | 0.061 | 252.15 | 15.38 |
| % | % | Herramientas | 2 % | 1660.61 | 33.21 |
|  |  | Costes directos |  |  | 1693.82 |
