# Barrera matafuegos con aislamiento térmico, en cámara de aire de fachada ventilada. Colocación en vertical

- Propiedad del archivo: CYPE INGENIEROS, S.A.
- Formato: FIEBDC-3/2002
- Ámbito geográfico: Uruguay
- Divisa: UYU
- Costes indirectos: 3.00 %
- Gastos generales: 13.00 %
- Beneficio industrial: 6.00 %
- IVA: 21.00 %

## N Aislamientos e impermeabilizaciones

### NA Aislamientos térmicos

#### NAQ Fachadas ventiladas

**NAQ110** m Barrera matafuegos con aislamiento térmico, en cámara de aire de fachada ventilada. Colocación en vertical.
Barrera matafuegos con aislamiento térmico en cámara de aire de fachada ventilada de 100 mm de espesor total, con resistencia al fuego EI 60, con panel rígido de lana de roca volcánica, revestido por las dos caras con un complejo de aluminio, de 1000x1200 mm y 75 mm de espesor, formando una cámara de aire ventilada de 25 mm de espesor. Incluso pletinas de acero galvanizado para la fijación a la superficie soporte.
Incluye: Replanteo y corte del aislamiento. Colocación del aislamiento. Fijación del aislamiento. Resolución de puntos singulares.
Criterio de cómputo de proyecto: Longitud medida según documentación gráfica de Proyecto.
Criterio de cómputo de obra: Se medirá la longitud realmente ejecutada según especificaciones de Proyecto.

| Código | Ud | Descripción | Rendimiento | Precio | Importe |
|---|---|---|---|---|---|
| mt16lrw310a | m² | Panel rígido de lana de roca volcánica, revestido por las dos caras con un complejo de aluminio, de 1000x1200 mm y 75 mm de espesor, Euroclase A1 de reacción al fuego. (material) | 0.100 | 3748.27 | 374.83 |
| mt16lrw301aB | Ud | Pletina de acero galvanizado, para la fijación a la superficie soporte, en fachadas ventiladas con cámara de aire de entre 100 y 400 mm de espesor. (material) | 2.000 | 68.38 | 136.76 |
| mo054 | h | Oficial instalador de aislantes. (mano de obra) | 0.061 | 404.60 | 24.68 |
| mo101 | h | Medio oficial instalador de aislantes. (mano de obra) | 0.061 | 273.34 | 16.67 |
| % | % | Herramientas | 2 % | 552.94 | 11.06 |
|  |  | Costes directos |  |  | 564.00 |
