# Aislamiento acústico a ruido aéreo sobre cielorraso, con paneles de aglomerado de corcho expandido

- Propiedad del archivo: CYPE INGENIEROS, S.A.
- Formato: FIEBDC-3/2002
- Ámbito geográfico: Uruguay
- Divisa: UYU
- Costes indirectos: 3.00 %
- Gastos generales: 13.00 %
- Beneficio industrial: 6.00 %
- IVA: 21.00 %

## N Aislamientos e impermeabilizaciones

### NB Aislamientos acústicos

#### NBT Cielorrasos

**NBT030** m² Aislamiento acústico a ruido aéreo sobre cielorraso, con paneles de aglomerado de corcho expandido.
Aislamiento acústico a ruido aéreo sobre cielorraso, con panel de aglomerado de corcho expandido, de 80 mm de espesor, de 1000x500 mm, color negro, de entre 105 y 125 kg/m³ de densidad, resistencia térmica 2 m²K/W, conductividad térmica 0,04 W/(mK), factor de resistencia a la difusión del vapor de agua entre 7 y 14, Euroclase E de reacción al fuego, resistencia a compresión >= 100 kPa.
Criterio de valoración económica: El precio no incluye el cielorraso.
Incluye: Corte y ajuste del aislamiento. Colocación del aislamiento.
Criterio de cómputo de proyecto: Superficie medida según documentación gráfica de Proyecto.
Criterio de cómputo de obra: Se medirá la superficie realmente ejecutada según especificaciones de Proyecto.

| Código | Ud | Descripción | Rendimiento | Precio | Importe |
|---|---|---|---|---|---|
| mt16acs010qa | m² | Panel de aglomerado de corcho expandido, de 80 mm de espesor, de 1000x500 mm, color negro, de entre 105 y 125 kg/m³ de densidad, resistencia térmica 2 m²K/W, conductividad térmica 0,04 W/(mK), factor de resistencia a la difusión del vapor de agua entre 7 y 14, Euroclase E de reacción al fuego, resistencia a compresión >= 100 kPa. (material) | 1.050 | 1848.21 | 1940.62 |
| mo054 | h | Oficial instalador de aislantes. (mano de obra) | 0.085 | 373.16 | 31.72 |
| mo101 | h | Medio oficial instalador de aislantes. (mano de obra) | 0.085 | 252.15 | 21.43 |
| % | % | Herramientas | 2 % | 1993.77 | 39.88 |
|  |  | Costes directos |  |  | 2033.65 |
