# Aislamiento acústico a ruido aéreo entre placas, en cielorraso de placas, con láminas viscoelásticas

- Propiedad del archivo: CYPE INGENIEROS, S.A.
- Formato: FIEBDC-3/2002
- Ámbito geográfico: Uruguay
- Divisa: UYU
- Costes indirectos: 3.00 %
- Gastos generales: 13.00 %
- Beneficio industrial: 6.00 %
- IVA: 21.00 %

## N Aislamientos e impermeabilizaciones

### NB Aislamientos acústicos

#### NBT Cielorrasos

**NBT050** m² Aislamiento acústico a ruido aéreo entre placas, en cielorraso de placas, con láminas viscoelásticas.
Aislamiento acústico a ruido aéreo entre placas, en cielorraso de placas, con lámina viscoelástica de alta densidad, de 6 mm de espesor, adherida entre las placas con adhesivo a base de caucho sintético.
Criterio de valoración económica: El precio no incluye el cielorraso.
Incluye: Limpieza y preparación de la superficie soporte. Corte del aislamiento. Colocación del aislamiento en la placa ya montada.
Criterio de cómputo de proyecto: Superficie medida según documentación gráfica de Proyecto.
Criterio de cómputo de obra: Se medirá la superficie realmente ejecutada según especificaciones de Proyecto.

| Código | Ud | Descripción | Rendimiento | Precio | Importe |
|---|---|---|---|---|---|
| mt16ptd060Ch | m² | Lámina viscoelástica de alta densidad, de 6 mm de espesor; con 56,4 dB de índice global de reducción acústica, Rw. (material) | 1.050 | 586.23 | 615.54 |
| mt16afd010a | l | Adhesivo a base de caucho sintético, para fijación de materiales aislantes. (material) | 0.250 | 457.11 | 114.28 |
| mo054 | h | Oficial instalador de aislantes. (mano de obra) | 0.093 | 373.16 | 34.70 |
| mo101 | h | Medio oficial instalador de aislantes. (mano de obra) | 0.093 | 252.15 | 23.45 |
| % | % | Herramientas | 2 % | 787.97 | 15.76 |
|  |  | Costes directos |  |  | 803.73 |
