# Impermeabilización de ducha de obra con canaleta de drenaje, sistema Dry40 "REVESTECH"

- Propiedad del archivo: CYPE INGENIEROS, S.A.
- Formato: FIEBDC-3/2002
- Ámbito geográfico: Uruguay
- Divisa: UYU
- Costes indirectos: 3.00 %
- Gastos generales: 13.00 %
- Beneficio industrial: 6.00 %
- IVA: 21.00 %

## N Aislamientos e impermeabilizaciones

### NI Impermeabilizaciones

#### NIH Locales húmedos

**NIH104** Ud Impermeabilización de ducha de obra con canaleta de drenaje, sistema Dry40 "REVESTECH".
Impermeabilización de paramentos verticales y horizontales de ducha de obra con canaleta de drenaje, sistema Dry40 "REVESTECH", compuesta por, kit Lineal Basic Squares 50, formado por membrana impermeabilizante flexible tipo EVAC Dry40 de 250x250 mm, con unión termosellada a el sumidero sifónico de PVC de 60 mm de altura, salida horizontal de 40 mm de diámetro, con rejilla para empotrar de acero inoxidable, modelo Cuadros de 498x57 mm, canaleta de drenaje de acero inoxidable, de 500x61 mm y membrana impermeabilizante flexible tipo EVAC Dry40 de 1500x2000 mm compuesta de una doble hoja de poliolefina termoplástica con acetato de vinil etileno, con ambas caras revestidas de fibras de poliéster no tejidas, de 0,48 mm de espesor y 290 g/m², y lámina impermeabilizante flexible tipo CPE, Ecodry50 30, compuesta de una doble hoja de poliolefina termoplástica con acetato de vinil etileno, con ambas caras revestidas de fibras de poliéster reciclado no tejidas, de 0,52 mm de espesor y 335 g/m², fijada al soporte con adhesivo cementoso mejorado, deformable y tixotrópico, C2 TE S1. Incluso complementos de refuerzo en tratamiento de puntos singulares mediante el uso de piezas especiales "REVESTECH" para la resolución de ángulos internos (Ecodry Cornerin), resolución de uniones y sellado de juntas elásticas (puntos de penetración de tuberías en el revestimiento, encuentros entre el paramento y la ducha de obra, etc.), con adhesivo Seal Plus.
Criterio de valoración económica: El precio no incluye la formación de pendientes ni el revestimiento.
Incluye: Corte y preparación de las membranas de poliolefinas. Extendido del adhesivo cementoso. Colocación de la impermeabilización. Colocación y fijación del kit. Ejecución de refuerzos en puntos singulares. Resolución de uniones. Sellado de juntas elásticas. Colocación de la rejilla.
Criterio de cómputo de proyecto: Número de unidades previstas, según documentación gráfica de Proyecto.
Criterio de cómputo de obra: Se medirá el número de unidades realmente ejecutadas según especificaciones de Proyecto.

| Código | Ud | Descripción | Rendimiento | Precio | Importe |
|---|---|---|---|---|---|
| mt09mcm060a | kg | Adhesivo cementoso mejorado, C2 TE S1, deformable, con deslizamiento reducido y tiempo abierto ampliado, color gris, a base de cemento, agregados de granulometría fina, resinas sintéticas y aditivos especiales, con propiedades tixotrópicas y de endurecimiento sin retracción. (material) | 16.125 | 24.97 | 402.64 |
| mt15rev511a | m² | Lámina impermeabilizante flexible tipo CPE, Ecodry50 30 "REVESTECH", compuesta de una doble hoja de poliolefina termoplástica con acetato de vinil etileno, con ambas caras revestidas de fibras de poliéster reciclado no tejidas, de 0,52 mm de espesor y 335 g/m², suministrada en rollos de 1,2 m de ancho y 30 m de longitud. (material) | 5.000 | 743.26 | 3716.30 |
| mt15rev142aa | Ud | Kit Lineal Basic Squares 50 "REVESTECH", formado por membrana impermeabilizante flexible tipo EVAC Dry40 de 250x250 mm, con unión termosellada a el sumidero sifónico de PVC de 60 mm de altura, salida horizontal de 40 mm de diámetro, con rejilla para empotrar de acero inoxidable, modelo Cuadros de 498x57 mm, canaleta de drenaje de acero inoxidable, de 500x61 mm y membrana impermeabilizante flexible tipo EVAC Dry40 de 1500x2000 mm compuesta de una doble hoja de poliolefina termoplástica con acetato de vinil etileno, con ambas caras revestidas de fibras de poliéster no tejidas, de 0,48 mm de espesor y 290 g/m², para impermeabilización y desagüe de ducha de obra. (material) | 1.000 | 12017.67 | 12017.67 |
| mt15rev170c | kg | Adhesivo a base de poliuretano, Seal Plus "REVESTECH", color marrón, para el sellado de juntas. (material) | 0.110 | 1065.41 | 117.20 |
| mt15rev555a | Ud | Complemento para refuerzo de puntos singulares en tratamientos impermeabilizantes mediante piezas para la resolución de ángulos internos, Ecodry Cornerin "REVESTECH". (material) | 1.000 | 451.41 | 451.41 |
| mo029 | h | Oficial aplicador de membranas impermeabilizantes preelaboradas. (mano de obra) | 1.930 | 393.70 | 759.84 |
| mo067 | h | Medio oficial aplicador de membranas impermeabilizantes preelaboradas. (mano de obra) | 1.930 | 273.34 | 527.55 |
| % | % | Herramientas | 2 % | 17992.61 | 359.85 |
|  |  | Costes directos |  |  | 18352.46 |
