# Acondicionamiento acústico, con paneles autoportantes suspendidos de la losa

- Propiedad del archivo: CYPE INGENIEROS, S.A.
- Formato: FIEBDC-3/2002
- Ámbito geográfico: Uruguay
- Divisa: UYU
- Costes indirectos: 3.00 %
- Gastos generales: 13.00 %
- Beneficio industrial: 6.00 %
- IVA: 21.00 %

## N Aislamientos e impermeabilizaciones

### NT Acondicionamiento acústico

#### NTD Losas

**NTD010** Ud Acondicionamiento acústico, con paneles autoportantes suspendidos de la losa.
Acondicionamiento acústico, situado a una altura mayor o igual a 4 m, con panel acústico autoportante de lana mineral, de 1200x600x50 mm, revestido por las dos caras con un velo mineral de color Blanco, con los cantos pintados, suspendido de la losa con kits de suspensión, formados por un cable de 1,50 m de longitud con un gancho y una fijación para anclar al hormigón.
Incluye: Limpieza y preparación de la superficie soporte. Colocación del panel. Fijación del panel.
Criterio de cómputo de proyecto: Número de unidades previstas, según documentación gráfica de Proyecto.
Criterio de cómputo de obra: Se medirá el número de unidades realmente ejecutadas según especificaciones de Proyecto.

| Código | Ud | Descripción | Rendimiento | Precio | Importe |
|---|---|---|---|---|---|
| mt16par130cciac | Ud | Panel acústico autoportante de lana mineral, de 1200x600x50 mm, revestido por las dos caras con un velo mineral de color Blanco, con los cantos pintados, coeficiente de absorción acústica medio 0,71 para una frecuencia de 500 Hz, Euroclase A1 de reacción al fuego. (material) | 1.000 | 3238.17 | 3238.17 |
| mt12par202cc | Ud | Kit de suspensión, formado por un cable de 1,50 m de longitud con un gancho y una fijación para anclar al hormigón. (material) | 2.000 | 364.12 | 728.24 |
| op00tal010 |  | Taladro. | 1.000 | 0.00 | 0.00 |
| op00ato010 |  | Atornillador. | 1.000 | 0.00 | 0.00 |
| mo054 | h | Oficial instalador de aislantes. (mano de obra) | 0.400 | 373.16 | 149.26 |
| mo101 | h | Medio oficial instalador de aislantes. (mano de obra) | 0.067 | 252.15 | 16.89 |
| % | % | Herramientas | 2 % | 4132.56 | 82.65 |
|  |  | Costes directos |  |  | 4215.21 |
