# Capa de protección de cantos rodados, en techo plano

- Propiedad del archivo: CYPE INGENIEROS, S.A.
- Formato: FIEBDC-3/2002
- Ámbito geográfico: Uruguay
- Divisa: UYU
- Costes indirectos: 3.00 %
- Gastos generales: 13.00 %
- Beneficio industrial: 6.00 %
- IVA: 21.00 %

## Q Techos

### QC Componentes de techos planos

#### QCA Capa de protección de agregado

**QCA010** m² Capa de protección de cantos rodados, en techo plano.
Capa de protección de cantos rodados lavados, de granulometría comprendida entre 16 y 32 mm, con un espesor medio de 10 cm, en techo plano, con una pendiente del 1% al 5%.
Incluye: Vertido y extendido de la capa de protección de agregado.
Criterio de cómputo de proyecto: Superficie medida según documentación gráfica de Proyecto.
Criterio de cómputo de obra: Se medirá la superficie realmente ejecutada según especificaciones de Proyecto.

| Código | Ud | Descripción | Rendimiento | Precio | Importe |
|---|---|---|---|---|---|
| mt01arc010 | t | Cantos rodados lavados, de granulometría comprendida entre 16 y 32 mm. (material) | 0.195 | 724.24 | 141.23 |
| mo020 | h | Oficial mampostero de albañil de construcción. (mano de obra) | 0.091 | 363.15 | 33.05 |
| mo113 | h | Peón de albañil de construcción. (mano de obra) | 0.182 | 242.79 | 44.19 |
| % | % | Herramientas | 2 % | 218.47 | 4.37 |
|  |  | Costes directos |  |  | 222.84 |
