# Encuentro de faldón con paramento vertical

- Propiedad del archivo: CYPE INGENIEROS, S.A.
- Formato: FIEBDC-3/2002
- Ámbito geográfico: Uruguay
- Divisa: UYU
- Costes indirectos: 3.00 %
- Gastos generales: 13.00 %
- Beneficio industrial: 6.00 %
- IVA: 21.00 %

## Q Techos

### QR Remates

#### QRE Encuentros

**QRE020** m Encuentro de faldón con paramento vertical.
Encuentro frontal de faldón con paramento vertical en techo inclinado, impermeabilización con banda autoadhesiva de plomo, de 33 cm de ancho protegida con perfil de chapa de acero galvanizado, recibido en roza del paramento con mortero de cemento.
Incluye: Apertura de roza perimetral en el paramento vertical. Colocación de la banda autoadhesiva. Fijación del perfil metálico. Sellado de juntas.
Criterio de cómputo de proyecto: Longitud medida en verdadera magnitud, según documentación gráfica de Proyecto.
Criterio de cómputo de obra: Se medirá, en verdadera magnitud, la longitud realmente ejecutada según especificaciones de Proyecto.

| Código | Ud | Descripción | Rendimiento | Precio | Importe |
|---|---|---|---|---|---|
| mt13eur130a | m | Banda autoadhesiva de plomo, de 33 cm de ancho; para la impermeabilización de encuentros. (material) | 1.100 | 1793.65 | 1973.02 |
| mt15acc020c | m | Perfil de chapa de acero galvanizado, espesor 0,8 mm, desarrollo 300 mm, y 2 pliegues. (material) | 1.100 | 109.24 | 120.16 |
| mt09mor010e | m³ | Mortero de cemento CEM II/B-P 32,5 N tipo M-10, confeccionado en obra con 380 kg/m³ de cemento y una proporción en volumen 1/4. (material) | 0.010 | 3998.07 | 39.98 |
| mt15sja020a | Ud | Cartucho de masilla de poliuretano, de 310 cm³. (material) | 0.170 | 376.08 | 63.93 |
| mo011 | h | Oficial montador. (mano de obra) | 0.340 | 373.16 | 126.87 |
| mo080 | h | Medio oficial montador. (mano de obra) | 0.340 | 252.15 | 85.73 |
| % | % | Herramientas | 2 % | 2409.69 | 48.19 |
|  |  | Costes directos |  |  | 2457.88 |
