# Piezas especiales para techo inclinado de fibrocemento sin amianto

- Propiedad del archivo: CYPE INGENIEROS, S.A.
- Formato: FIEBDC-3/2002
- Ámbito geográfico: Uruguay
- Divisa: UYU
- Costes indirectos: 3.00 %
- Gastos generales: 13.00 %
- Beneficio industrial: 6.00 %
- IVA: 21.00 %

## Q Techos

### QU Componentes de techos inclinados y curvas

#### QUC De placas de fibrocemento sin amianto

**QUC012** Ud Piezas especiales para techo inclinado de fibrocemento sin amianto.
Placa ondulada translúcida de policarbonato celular, incolora, resistente a los rayos ultravioleta de 3000 mm de longitud, 1050 mm de ancho y 16 mm de espesor, colocada sobre las placas, con un superposición mínimo de 10 cm, para techo inclinado, con una pendiente mayor del 10%. Incluso accesorios de fijación a las placas.
Incluye: Replanteo y colocación de las piezas especiales sobre las placas de techo. Fijación de las piezas a las placas.
Criterio de cómputo de proyecto: Número de unidades previstas, según documentación gráfica de Proyecto.
Criterio de cómputo de obra: Se medirá el número de unidades realmente ejecutadas según especificaciones de Proyecto.

| Código | Ud | Descripción | Rendimiento | Precio | Importe |
|---|---|---|---|---|---|
| mt13eur080o | Ud | Placa ondulada translúcida de policarbonato celular, incolora, resistente a los rayos ultravioleta de 3000 mm de longitud, 1050 mm de ancho y 16 mm de espesor. (material) | 1.000 | 4661.99 | 4661.99 |
| mo051 | h | Oficial montador de cerramientos industriales. (mano de obra) | 0.546 | 373.16 | 203.75 |
| mo098 | h | Medio oficial montador de cerramientos industriales. (mano de obra) | 0.243 | 252.15 | 61.27 |
| % | % | Herramientas | 2 % | 4927.01 | 98.54 |
|  |  | Costes directos |  |  | 5025.55 |
