# Piezas especiales para techo inclinado de fibrocemento sin amianto

- Propiedad del archivo: CYPE INGENIEROS, S.A.
- Formato: FIEBDC-3/2002
- Ámbito geográfico: Uruguay
- Divisa: UYU
- Costes indirectos: 3.00 %
- Gastos generales: 13.00 %
- Beneficio industrial: 6.00 %
- IVA: 21.00 %

## Q Techos

### QU Componentes de techos inclinados y curvas

#### QUC De placas de fibrocemento sin amianto

**QUC012** Ud Piezas especiales para techo inclinado de fibrocemento sin amianto.
Placa de fibrocemento sin amianto con adaptador para claraboya, color pizarra, con herrajes, colocada sobre las placas, con un superposición mínimo de 10 cm, para techo inclinado, con una pendiente mayor del 10%. Incluso accesorios de fijación a las placas.
Incluye: Replanteo y colocación de las piezas especiales sobre las placas de techo. Fijación de las piezas a las placas.
Criterio de cómputo de proyecto: Número de unidades previstas, según documentación gráfica de Proyecto.
Criterio de cómputo de obra: Se medirá el número de unidades realmente ejecutadas según especificaciones de Proyecto.

| Código | Ud | Descripción | Rendimiento | Precio | Importe |
|---|---|---|---|---|---|
| mt13eur070b | Ud | Placa de fibrocemento sin amianto con adaptador para claraboya, color pizarra, con herrajes. (material) | 1.000 | 6016.54 | 6016.54 |
| mo051 | h | Oficial montador de cerramientos industriales. (mano de obra) | 0.303 | 373.16 | 113.07 |
| mo098 | h | Medio oficial montador de cerramientos industriales. (mano de obra) | 0.182 | 252.15 | 45.89 |
| % | % | Herramientas | 2 % | 6175.50 | 123.51 |
|  |  | Costes directos |  |  | 6299.01 |
