# Piezas especiales para techo inclinado de fibrocemento sin amianto

- Propiedad del archivo: CYPE INGENIEROS, S.A.
- Formato: FIEBDC-3/2002
- Ámbito geográfico: Uruguay
- Divisa: UYU
- Costes indirectos: 3.00 %
- Gastos generales: 13.00 %
- Beneficio industrial: 6.00 %
- IVA: 21.00 %

## Q Techos

### QU Componentes de techos inclinados y curvas

#### QUC De placas de fibrocemento sin amianto

**QUC012** Ud Piezas especiales para techo inclinado de fibrocemento sin amianto.
Caballete articulado de ventilación, formado por pieza superior y pieza inferior, de 320 mm de ancho de ala y 1135 mm de longitud, color arcilla, para techo de fibrocemento sin amianto, colocado sobre las placas, con un superposición mínimo de 10 cm, para techo inclinado, con una pendiente mayor del 10%. Incluso accesorios de fijación a las placas.
Incluye: Replanteo y colocación de las piezas especiales sobre las placas de techo. Fijación de las piezas a las placas.
Criterio de cómputo de proyecto: Número de unidades previstas, según documentación gráfica de Proyecto.
Criterio de cómputo de obra: Se medirá el número de unidades realmente ejecutadas según especificaciones de Proyecto.

| Código | Ud | Descripción | Rendimiento | Precio | Importe |
|---|---|---|---|---|---|
| mt13eur060a | Ud | Caballete articulado de ventilación, formado por pieza superior y pieza inferior, de 320 mm de ancho de ala y 1135 mm de longitud, color arcilla, para techo de fibrocemento sin amianto, con accesorios de fijación. (material) | 1.000 | 1362.68 | 1362.68 |
| mo051 | h | Oficial montador de cerramientos industriales. (mano de obra) | 0.218 | 373.16 | 81.35 |
| mo098 | h | Medio oficial montador de cerramientos industriales. (mano de obra) | 0.073 | 252.15 | 18.41 |
| % | % | Herramientas | 2 % | 1462.44 | 29.25 |
|  |  | Costes directos |  |  | 1491.69 |
