# Piezas especiales para techo inclinado de fibrocemento sin amianto

- Propiedad del archivo: CYPE INGENIEROS, S.A.
- Formato: FIEBDC-3/2002
- Ámbito geográfico: Uruguay
- Divisa: UYU
- Costes indirectos: 3.00 %
- Gastos generales: 13.00 %
- Beneficio industrial: 6.00 %
- IVA: 21.00 %

## Q Techos

### QU Componentes de techos inclinados y curvas

#### QUC De placas de fibrocemento sin amianto

**QUC012** Ud Piezas especiales para techo inclinado de fibrocemento sin amianto.
Pieza de remate de hastial, formada por pieza superior y pieza inferior, de 300 mm de ancho de ala y 300 mm de longitud, color pizarra, para techo de fibrocemento sin amianto, colocada sobre las placas en el encuentro, con un superposición mínimo de 10 cm, para techo inclinado, con una pendiente mayor del 10%. Incluso accesorios de fijación a las placas.
Incluye: Replanteo y colocación de las piezas especiales sobre las placas de techo. Fijación de las piezas a las placas.
Criterio de cómputo de proyecto: Número de unidades previstas, según documentación gráfica de Proyecto.
Criterio de cómputo de obra: Se medirá el número de unidades realmente ejecutadas según especificaciones de Proyecto.

| Código | Ud | Descripción | Rendimiento | Precio | Importe |
|---|---|---|---|---|---|
| mt13eur090b | Ud | Pieza de remate de hastial, formada por pieza superior y pieza inferior, de 300 mm de ancho de ala y 300 mm de longitud, color pizarra, para techo de fibrocemento sin amianto, con accesorios de fijación. (material) | 1.000 | 2076.89 | 2076.89 |
| mo051 | h | Oficial montador de cerramientos industriales. (mano de obra) | 0.121 | 373.16 | 45.15 |
| mo098 | h | Medio oficial montador de cerramientos industriales. (mano de obra) | 0.061 | 252.15 | 15.38 |
| % | % | Herramientas | 2 % | 2137.42 | 42.75 |
|  |  | Costes directos |  |  | 2180.17 |
