# Teja solar fotovoltaica plana

- Propiedad del archivo: CYPE INGENIEROS, S.A.
- Formato: FIEBDC-3/2002
- Ámbito geográfico: Uruguay
- Divisa: UYU
- Costes indirectos: 3.00 %
- Gastos generales: 13.00 %
- Beneficio industrial: 6.00 %
- IVA: 21.00 %

## Q Techos

### QU Componentes de techos inclinados y curvas

#### QUF De tejas solares fotovoltaicas

**QUF005** Ud Teja solar fotovoltaica plana.
Teja solar fotovoltaica plana de células de silicio policristalino, color negro, potencia máxima (Wp) 140 W, tensión a máxima potencia (Vmp) 17,09 V, intensidad a máxima potencia (Imp) 8,2 A, tensión en circuito abierto (Voc) 20,32 V, intensidad de cortocircuito (Isc) 8,7 A, eficiencia 13,11%, 32 células de 156x156 mm, vidrio exterior templado de 4 mm de espesor, capa adhesiva de butiral de polivinilo (PVB), capa posterior de vidrio templado de 4 mm de espesor, temperatura de trabajo -40°C hasta 85°C, dimensiones 1407x760x9 mm, resistencia a la carga del viento 245 kg/m², resistencia a la carga de la nieve 551 kg/m², peso 23,55 kg, con caja de conexiones con diodos, cables polarizados de 4 mm² de sección y 450 mm de longitud y conectores MC4. Incluso accesorios de montaje y material de conexionado eléctrico.
Incluye: Colocación y fijación. Conexionado y comprobación de su correcto funcionamiento.
Criterio de cómputo de proyecto: Número de unidades previstas, según documentación gráfica de Proyecto.
Criterio de cómputo de obra: Se medirá el número de unidades realmente ejecutadas según especificaciones de Proyecto.

| Código | Ud | Descripción | Rendimiento | Precio | Importe |
|---|---|---|---|---|---|
| mt35sol110et | Ud | Teja solar fotovoltaica plana de células de silicio policristalino, color negro, potencia máxima (Wp) 140 W, tensión a máxima potencia (Vmp) 17,09 V, intensidad a máxima potencia (Imp) 8,2 A, tensión en circuito abierto (Voc) 20,32 V, intensidad de cortocircuito (Isc) 8,7 A, eficiencia 13,11%, 32 células de 156x156 mm, vidrio exterior templado de 4 mm de espesor, capa adhesiva de butiral de polivinilo (PVB), capa posterior de vidrio templado de 4 mm de espesor, temperatura de trabajo -40°C hasta 85°C, dimensiones 1407x760x9 mm, resistencia a la carga del viento 245 kg/m², resistencia a la carga de la nieve 551 kg/m², peso 23,55 kg, con caja de conexiones con diodos, cables polarizados de 4 mm² de sección y 450 mm de longitud y conectores MC4. (material) | 1.000 | 9480.89 | 9480.89 |
| mo003 | h | Oficial electricista. (mano de obra) | 0.352 | 373.16 | 131.35 |
| mo102 | h | Medio oficial electricista. (mano de obra) | 0.352 | 251.66 | 88.58 |
| % | % | Herramientas | 2 % | 9700.82 | 194.02 |
|  |  | Costes directos |  |  | 9894.84 |
