# Piezas especiales para techo inclinado de chapa perfilada de zinc

- Propiedad del archivo: CYPE INGENIEROS, S.A.
- Formato: FIEBDC-3/2002
- Ámbito geográfico: Uruguay
- Divisa: UYU
- Costes indirectos: 3.00 %
- Gastos generales: 13.00 %
- Beneficio industrial: 6.00 %
- IVA: 21.00 %

## Q Techos

### QU Componentes de techos inclinados y curvas

#### QUZ De bandejas de zinc

**QUZ012** Ud Piezas especiales para techo inclinado de chapa perfilada de zinc.
Sombrerete de zinc, de 100 mm de diámetro y 210 mm de altura, acabado natural, para techo inclinado, con una pendiente mayor del 10%. Colocación en obra: con fijaciones mecánicas.
Incluye: Replanteo y colocación de las piezas especiales. Fijación mecánica.
Criterio de cómputo de proyecto: Número de unidades previstas, según documentación gráfica de Proyecto.
Criterio de cómputo de obra: Se medirá el número de unidades realmente ejecutadas según especificaciones de Proyecto.

| Código | Ud | Descripción | Rendimiento | Precio | Importe |
|---|---|---|---|---|---|
| mt42sva950nb | Ud | Sombrerete de zinc, de 100 mm de diámetro y 210 mm de altura, acabado natural y con una superficie de las aberturas de ventilación de 80 cm²; con accesorios de fijación de las piezas a la cobertura. (material) | 1.000 | 2047.91 | 2047.91 |
| mo051 | h | Oficial montador de cerramientos industriales. (mano de obra) | 0.243 | 373.16 | 90.68 |
| mo098 | h | Medio oficial montador de cerramientos industriales. (mano de obra) | 0.121 | 252.15 | 30.51 |
| % | % | Herramientas | 2 % | 2169.10 | 43.38 |
|  |  | Costes directos |  |  | 2212.48 |
