# Piezas especiales para techo inclinado de chapa perfilada de zinc

- Propiedad del archivo: CYPE INGENIEROS, S.A.
- Formato: FIEBDC-3/2002
- Ámbito geográfico: Uruguay
- Divisa: UYU
- Costes indirectos: 3.00 %
- Gastos generales: 13.00 %
- Beneficio industrial: 6.00 %
- IVA: 21.00 %

## Q Techos

### QU Componentes de techos inclinados y curvas

#### QUZ De bandejas de zinc

**QUZ012** Ud Piezas especiales para techo inclinado de chapa perfilada de zinc.
Beata de ventilación semicónica, de zinc, de 0,70 mm de espesor, 250 mm de ancho y 260 mm de longitud, acabado natural, para techo inclinado, con una pendiente mayor del 10%. Colocación en obra: mediante soldadura.
Incluye: Replanteo y colocación de las piezas especiales. Fijación mediante soldadura.
Criterio de cómputo de proyecto: Número de unidades previstas, según documentación gráfica de Proyecto.
Criterio de cómputo de obra: Se medirá el número de unidades realmente ejecutadas según especificaciones de Proyecto.

| Código | Ud | Descripción | Rendimiento | Precio | Importe |
|---|---|---|---|---|---|
| mt42sva930a | Ud | Beata de ventilación semicónica, de zinc, de 0,7 mm de espesor, 250 mm de ancho y 260 mm de longitud, acabado natural, y con una superficie de las aberturas de ventilación de 85 cm²; para colocar en obra mediante soldadura. (material) | 1.000 | 1887.92 | 1887.92 |
| mq08sol020 | h | Equipo y elementos auxiliares para soldadura eléctrica. (maquinaria) | 0.012 | 106.45 | 1.28 |
| mo019 | h | Oficial soldador. (mano de obra) | 0.012 | 367.90 | 4.41 |
| mo051 | h | Oficial montador de cerramientos industriales. (mano de obra) | 0.243 | 373.16 | 90.68 |
| mo098 | h | Medio oficial montador de cerramientos industriales. (mano de obra) | 0.121 | 252.15 | 30.51 |
| % | % | Herramientas | 2 % | 2014.80 | 40.30 |
|  |  | Costes directos |  |  | 2055.10 |
