# Punto singular para techo inclinado de zinc

- Propiedad del archivo: CYPE INGENIEROS, S.A.
- Formato: FIEBDC-3/2002
- Ámbito geográfico: Uruguay
- Divisa: UYU
- Costes indirectos: 3.00 %
- Gastos generales: 13.00 %
- Beneficio industrial: 6.00 %
- IVA: 21.00 %

## Q Techos

### QU Componentes de techos inclinados y curvas

#### QUZ De bandejas de zinc

**QUZ011** m Punto singular para techo inclinado de zinc.
Cumbrera para techo inclinado con una pendiente mayor del 5%, con chapa plegada de zinc, de 0,7 mm de espesor, 33 cm de desarrollo y 5 pliegues, con junta de estanqueidad. Incluso accesorios de fijación de las piezas a la cobertura.
Incluye: Replanteo y colocación del remate. Fijación mecánica. Colocación de la junta de estanqueidad.
Criterio de cómputo de proyecto: Longitud medida según documentación gráfica de Proyecto, incrementada en 5 cm a cada lado.
Criterio de cómputo de obra: Se medirá la longitud realmente ejecutada según especificaciones de Proyecto, incluyendo las entregas en los apoyos.

| Código | Ud | Descripción | Rendimiento | Precio | Importe |
|---|---|---|---|---|---|
| mt13ccz030ah | m | Chapa plegada de zinc, de 0,7 mm de espesor, 33 cm de desarrollo y 5 pliegues, para cumbrera. (material) | 1.000 | 307.30 | 307.30 |
| mt13ccg030d | Ud | Tornillo autorroscante de 6,5x130 mm de acero galvanizado, con arandela. (material) | 6.000 | 12.16 | 72.96 |
| mt13ccg040 | m | Junta de estanqueidad para chapas perfiladas de acero. (material) | 1.000 | 92.91 | 92.91 |
| % | % | Herramientas | 2 % | 473.17 | 9.46 |
|  |  | Costes directos |  |  | 482.63 |
