# Chapado con plaquetas prefabricadas de hormigón, fijadas con mortero

- Propiedad del archivo: CYPE INGENIEROS, S.A.
- Formato: FIEBDC-3/2002
- Ámbito geográfico: Uruguay
- Divisa: UYU
- Costes indirectos: 3.00 %
- Gastos generales: 13.00 %
- Beneficio industrial: 6.00 %
- IVA: 21.00 %

## R Revestimientos

### RA De piezas rígidas en paramentos verticales

#### RAH De plaquetas prefabricadas de hormigón

**RAH005** m² Chapado con plaquetas prefabricadas de hormigón, fijadas con mortero.
Chapado en paramento vertical, hasta 3 m de altura, con plaquetas prefabricadas de hormigón, color gris, de 20x40x2 cm, asentado con mortero bastardo de cemento CEM II/A-P 32,5 R, cal y arena, M-5 extendido sobre toda la cara posterior de la pieza y ajustado a punta de cuchara, rellenando con el mismo mortero los huecos que pudieran quedar. Rejuntado con mortero de juntas especial para revestimientos de prefabricados de hormigón. Incluso cortes, ingletes, juntas y piezas especiales.
Incluye: Limpieza y humectación del paramento a revestir. Colocación y aplomado de miras de referencia. Tendido de hilos entre miras. Preparación de las plaquetas, salpicándolas con lechada de cemento y arena por la cara interior. Colocación de las plaquetas. Comprobación del aplomado, nivel y alineación de la hilada de plaquetas. Rejuntado. Limpieza final del paramento.
Criterio de cómputo de proyecto: Superficie medida según documentación gráfica de Proyecto, deduciendo los huecos de superficie mayor de 3 m², añadiendo a cambio la superficie de la parte interior del hueco, correspondiente al desarrollo de jambas y dinteles. No se ha incrementado el metraje por roturas y recortes, ya que en la descomposición se ha considerado un 5% más de piezas.
Criterio de cómputo de obra: Se medirá la superficie realmente ejecutada según especificaciones de Proyecto, deduciendo los huecos de superficie mayor de 3 m², añadiendo a cambio la superficie de la parte interior del hueco, correspondiente al desarrollo de jambas y dinteles.

| Código | Ud | Descripción | Rendimiento | Precio | Importe |
|---|---|---|---|---|---|
| mt19php010a | m² | Plaqueta prefabricada de hormigón gris, 20x40x2 cm. (material) | 1.050 | 365.70 | 383.99 |
| mt09mor020b | m³ | Mortero bastardo de cemento CEM II/A-P 32,5 R, cal y arena, tipo M-5, confeccionado en obra con 250 kg/m³ de cemento y una proporción en volumen 1:1:7. (material) | 0.025 | 4381.98 | 109.55 |
| mt09mcr235 | kg | Mortero de juntas para prefabricados de hormigón y piedra artificial, compuesto de cemento, agregados, pigmentos y aditivos especiales. (material) | 0.150 | 74.08 | 11.11 |
| op00sie030 |  | Sierra de disco de diamante, para mesa de trabajo, de corte húmedo. | 1.000 | 0.00 | 0.00 |
| op00tal010 |  | Taladro. | 1.000 | 0.00 | 0.00 |
| mo020 | h | Oficial mampostero de albañil de construcción. (mano de obra) | 0.420 | 363.15 | 152.52 |
| mo077 | h | Medio oficial mampostero de albañil de construcción. (mano de obra) | 0.420 | 252.15 | 105.90 |
| mo113 | h | Peón de albañil de construcción. (mano de obra) | 0.420 | 242.79 | 101.97 |
| % | % | Herramientas | 2 % | 865.04 | 17.30 |
|  |  | Costes directos |  |  | 882.34 |
