# Revestimiento mural textil

- Propiedad del archivo: CYPE INGENIEROS, S.A.
- Formato: FIEBDC-3/2002
- Ámbito geográfico: Uruguay
- Divisa: UYU
- Costes indirectos: 3.00 %
- Gastos generales: 13.00 %
- Beneficio industrial: 6.00 %
- IVA: 21.00 %

## R Revestimientos

### RD Decorativos

#### RDT Textiles

**RDT010** m² Revestimiento mural textil.
Revestimiento mural con tejido decorativo de polipropileno de 3,0 mm de espesor, con soporte de papel y una absorción acústica de 26 dB. Colocación en obra: con ????????????????????.
Incluye: Limpieza y preparación de la superficie soporte. Replanteo. Corte y preparación del revestimiento. Aplicación del adhesivo. Colocación y fijación del revestimiento. Limpieza del adhesivo sobrante y paso del rodillo aplastajuntas. Resolución de encuentros y puntos singulares.
Criterio de cómputo de proyecto: Superficie medida según documentación gráfica de Proyecto, deduciendo los huecos de superficie mayor de 2 m².
Criterio de cómputo de obra: Se medirá la superficie realmente ejecutada según especificaciones de Proyecto, deduciendo los huecos de superficie mayor de 2 m².

| Código | Ud | Descripción | Rendimiento | Precio | Importe |
|---|---|---|---|---|---|
| mt18dww010a | kg | Adhesivo de contacto a base de resina acrílica en dispersión acuosa, para piso de goma, caucho, linóleo, PVC, moquette y textil. (material) | 0.500 | 161.37 | 80.69 |
| mt29tex020a | m² | Tejido decorativo de polipropileno de 3 mm de espesor, con soporte de papel y una absorción acústica de 26 dB, para revestimiento de paramentos verticales interiores. (material) | 1.050 | 385.96 | 405.26 |
| mo027 | h | Oficial colocador de moquettes y revestimientos textiles. (mano de obra) | 0.420 | 363.15 | 152.52 |
| mo065 | h | Medio oficial colocador de moquettes y revestimientos textiles. (mano de obra) | 0.420 | 252.15 | 105.90 |
| % | % | Herramientas | 2 % | 744.37 | 14.89 |
|  |  | Costes directos |  |  | 759.26 |
