# Remate de peldaño con revestimiento flexible o textil, mediante perfil preformado

- Propiedad del archivo: CYPE INGENIEROS, S.A.
- Formato: FIEBDC-3/2002
- Ámbito geográfico: Uruguay
- Divisa: UYU
- Costes indirectos: 3.00 %
- Gastos generales: 13.00 %
- Beneficio industrial: 6.00 %
- IVA: 21.00 %

## R Revestimientos

### RE Peldaños

#### REA Remates

**REA020** m Remate de peldaño con revestimiento flexible o textil, mediante perfil preformado.
Remate de peldaño con revestimiento flexible o textil, mediante perfil en L de latón, de 30 mm de ancho y 30 mm de altura, con muescas antideslizantes, fijado con adhesivo.
Incluye: Limpieza y preparación de la superficie soporte. Replanteo. Corte, colocación y fijación del perfil.
Criterio de cómputo de proyecto: Longitud medida según documentación gráfica de Proyecto.
Criterio de cómputo de obra: Se medirá la longitud realmente ejecutada según especificaciones de Proyecto.

| Código | Ud | Descripción | Rendimiento | Precio | Importe |
|---|---|---|---|---|---|
| mt18rpe035d | m | Perfil en L de latón, de 30 mm de ancho y 30 mm de altura, con muescas antideslizantes, para remate de peldaño con revestimiento flexible o textil; incluso adhesivo de fijación. (material) | 1.050 | 798.63 | 838.56 |
| mo023 | h | Oficial colocador de pisos. (mano de obra) | 0.064 | 393.70 | 25.20 |
| % | % | Herramientas | 2 % | 863.76 | 17.28 |
|  |  | Costes directos |  |  | 881.04 |
