# Pintura al silicato sobre paramento exterior

- Propiedad del archivo: CYPE INGENIEROS, S.A.
- Formato: FIEBDC-3/2002
- Ámbito geográfico: Uruguay
- Divisa: UYU
- Costes indirectos: 3.00 %
- Gastos generales: 13.00 %
- Beneficio industrial: 6.00 %
- IVA: 21.00 %

## R Revestimientos

### RF Pinturas en paredes exteriores

#### RFS Minerales al silicato

**RFS010** m² Pintura al silicato sobre paramento exterior.
Aplicación manual de dos manos de pintura al silicato, color blanco, acabado mate, textura lisa, la primera mano diluida con un 10% de agua y la siguiente sin diluir, (rendimiento: 0,1 l/m² cada mano); previa aplicación de una mano de imprimación, a base de soluciones de silicato potásico, sobre paramento exterior de mortero de cemento.
Criterio de valoración económica: El precio incluye la protección de los elementos del entorno que puedan verse afectados durante los trabajos y la resolución de puntos singulares.
Incluye: Preparación, limpieza y lijado previo del soporte. Preparación de la mezcla. Aplicación de una mano de fondo. Aplicación de dos manos de acabado.
Criterio de cómputo de proyecto: Superficie medida según documentación gráfica de Proyecto, con el mismo criterio que el soporte base.
Criterio de cómputo de obra: Se medirá la superficie realmente ejecutada según especificaciones de Proyecto, con el mismo criterio que el soporte base.

| Código | Ud | Descripción | Rendimiento | Precio | Importe |
|---|---|---|---|---|---|
| mt27pir120a | l | Imprimación no orgánica, incolora, a base de silicato potásico modificado; para aplicar con brocha, rodillo o pistola. (material) | 0.100 | 191.14 | 19.11 |
| mt27pir112c | l | Pintura para exterior, a base de copolímeros acrílicos y silicato potásico en dispersión acuosa, dióxido de titanio y pigmentos extendedores seleccionados, color blanco, acabado mate, textura lisa, impermeable al agua de lluvia, permeable al vapor de agua, antimoho y antiverdín, autolimpiable, transpirable y resistente a los rayos UV; para aplicar con brocha, rodillo o pistola. (material) | 0.200 | 129.19 | 25.84 |
| mt27pfs020b | l | Imprimación reguladora de la absorción a base de soluciones de silicato potásico y emulsiones acrílicas, para aplicar con brocha, rodillo o pistola. (material) | 0.020 | 567.13 | 11.34 |
| op00tal020 |  | Taladro con batidora. | 1.000 | 0.00 | 0.00 |
| mo038 | h | Oficial pintor. (mano de obra) | 0.200 | 393.70 | 78.74 |
| mo076 | h | Medio oficial pintor. (mano de obra) | 0.200 | 273.34 | 54.67 |
| % | % | Herramientas | 2 % | 189.70 | 3.79 |
|  |  | Costes directos |  |  | 193.49 |
