# Revestimiento con mortero acrílico y agregado proyectado

- Propiedad del archivo: CYPE INGENIEROS, S.A.
- Formato: FIEBDC-3/2002
- Ámbito geográfico: Uruguay
- Divisa: UYU
- Costes indirectos: 3.00 %
- Gastos generales: 13.00 %
- Beneficio industrial: 6.00 %
- IVA: 21.00 %

## R Revestimientos

### RG Morteros y revestimientos acrílicos

#### RGA Revestimientos de agregado proyectado

**RGA010** m² Revestimiento con mortero acrílico y agregado proyectado.
Formación en fachadas de capa de acabado para revestimientos continuos, mediante la aplicación con llana metálica de mortero soporte para la proyección de agregado, color a elegir, acabado granulado imitación piedra natural, compuesto por copolímeros acrílicos en dispersión acuosa, cargas de granulometría controlada y pigmentos extendedores seleccionados, con un rendimiento de 3 kg/m² y proyección manual o mecánica de agregado de mármol, procedente de machaqueo, de granulometría comprendida entre 3 y 4 mm. Incluso preparación de la superficie soporte, formación de juntas, rincones, aristas, remates en los encuentros con paramentos, revestimientos u otros elementos recibidos en su superficie.
Incluye: Preparación del paramento soporte. Aplicación del mortero soporte. Proyección del agregado.
Criterio de cómputo de proyecto: Superficie medida según documentación gráfica de Proyecto, sin deducir huecos menores de 4 m² y deduciendo, en los huecos de superficie mayor de 4 m², el exceso sobre 4 m².
Criterio de cómputo de obra: Se medirá la superficie realmente ejecutada según especificaciones de Proyecto, deduciendo, en los huecos de superficie mayor de 4 m², el exceso sobre 4 m².

| Código | Ud | Descripción | Rendimiento | Precio | Importe |
|---|---|---|---|---|---|
| mt28mar100b | kg | Mortero soporte para la proyección de agregado, color a elegir, acabado granulado imitación piedra natural, compuesto por copolímeros acrílicos en dispersión acuosa, cargas de granulometría controlada y pigmentos extendedores seleccionados, de alta resistencia a la abrasión, impermeable al agua de lluvia, permeable al vapor de agua, antimoho y antiverdín y con resistencia a los rayos UV y a los álcalis, para aplicar con llana metálica. (material) | 3.000 | 173.91 | 521.73 |
| mt28mon020a | kg | Agregado de mármol, procedente de machaqueo, para proyectar sobre mortero, de granulometría comprendida entre 3 y 4 mm. (material) | 9.000 | 7.10 | 63.90 |
| op00tal020 |  | Taladro con batidora. | 1.000 | 0.00 | 0.00 |
| mo039 | h | Oficial revocador. (mano de obra) | 0.456 | 363.15 | 165.60 |
| mo111 | h | Peón revocador. (mano de obra) | 0.228 | 250.73 | 57.17 |
| % | % | Herramientas | 2 % | 808.40 | 16.17 |
|  |  | Costes directos |  |  | 824.57 |
