# Trasdosado directo de placas de yeso laminado con aislamiento incorporado

- Propiedad del archivo: CYPE INGENIEROS, S.A.
- Formato: FIEBDC-3/2002
- Ámbito geográfico: Uruguay
- Divisa: UYU
- Costes indirectos: 3.00 %
- Gastos generales: 13.00 %
- Beneficio industrial: 6.00 %
- IVA: 21.00 %

## R Revestimientos

### RR Sistemas Drywall en paramentos verticales

#### RRY De placas de yeso laminado

**RRY002** m² Trasdosado directo de placas de yeso laminado con aislamiento incorporado.
Trasdosado directo, de 45 mm de espesor total, con nivel de calidad del acabado Q2, formado por placa de yeso laminado con aislamiento de poliestireno expandido de 9,5+20 mm de espesor, recibida directamente sobre el paramento vertical con pasta de agarre. Incluso pasta y cinta para el tratamiento de juntas.
Criterio de valoración económica: El precio incluye la resolución de encuentros y puntos singulares.
Incluye: Replanteo y trazado en la losa inferior y en el superior de la línea de paramento acabado. Colocación sucesiva en el paramento de las pelladas de pasta de agarre correspondientes a cada una de las placas. Corte de las placas. Colocación sucesiva e independiente de cada una de las placas mediante pañeado. Replanteo de las cajas para alojamiento de materiales eléctricos y de paso de instalaciones, y posterior perforación de las placas. Tratamiento de juntas.
Criterio de cómputo de proyecto: Superficie medida según documentación gráfica de Proyecto, sin duplicar esquinas ni encuentros, deduciendo los huecos de superficie mayor de 8 m² y la mitad del hueco para los de superficie entre 5 y 8 m².
Criterio de cómputo de obra: Se medirá la superficie realmente ejecutada según especificaciones de Proyecto, sin duplicar esquinas ni encuentros, deduciendo los huecos de superficie mayor de 8 m² y la mitad del hueco para los de superficie entre 5 y 8 m².

| Código | Ud | Descripción | Rendimiento | Precio | Importe |
|---|---|---|---|---|---|
| mt12psg035a | kg | Pasta de agarre. (material) | 4.000 | 15.18 | 60.72 |
| mt12psg240a | m² | Placa transformada de 10+20 mm de espesor formada por una placa de yeso laminado 9,5x1200x2600, BA, que lleva adherida una lámina de poliestireno expandido de 15 kg/m³ de densidad por una cara y una lámina de aluminio que actúa como barrera de vapor por la otra. (material) | 1.050 | 503.13 | 528.29 |
| mt12psg030a | kg | Pasta de juntas. (material) | 0.250 | 31.49 | 7.87 |
| mt12psg040a | m | Cinta microperforada de papel. (material) | 1.600 | 1.49 | 2.38 |
| op00fre010 |  | Fresadora. | 1.000 | 0.00 | 0.00 |
| op00sie010 |  | Sierra de calar. | 1.000 | 0.00 | 0.00 |
| mo053 | h | Oficial colocador de mamparas y sistemas de placas. (mano de obra) | 0.382 | 373.16 | 142.55 |
| mo100 | h | Medio oficial colocador de mamparas y sistemas de placas. (mano de obra) | 0.382 | 252.15 | 96.32 |
| % | % | Herramientas | 2 % | 838.13 | 16.76 |
|  |  | Costes directos |  |  | 854.89 |
